# Wärmepumpe
Angebotsaufforderung (GAEB 90, DA83)
Währung: EUR

## Wärmepumpe Huestraße 3-5
Datum: 27.01.25

**Ausführungsbeschreibung 0001 Bauvorhaben Huestraße 3-5 in 45309 Essen**
*A) Allgemeine Vorbemerkungen*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.
*B) Allgemeine Technische Vorbemerkungen*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.
*C) Technische Vorbemerkungen*
C) Technische Vorbemerkungen

Auf die Einhaltung der Nomblätter DIN 4109 -
Schallschutz im Hochbau - , DIN EN 12831 -
Heizlastberechnung - , sowie die DVGW - TRGI, wird
besonders hingewiesen . Evtl .
Sonderbestimmungen der Wasser - und
Gasversorgungsunternehmen sowie der Fernheizwerke
sind zu beachten .
Alle Arbeiten an den Gasversorgungseinrichtungen dürfen
nur in Übereinstimmung mit den
Gasversorgungsunternehmen ausgeführt werden. Bei
Gasheizkesseln sind die
Betriebsbedingungen mit den Gasversorgungsunternehmen
zu vergleichen und aufeinander
abzustimmen.
Für alle Arbeiten sind handelsübliche, normgerechte
Materialien, b zw. d ie in der
Positionsbeschreibung aufgeführten Fabrikate zu
verwenden .
Bei den Bohr - u nd Stemmarbeiten in bewohnten Räumen
ist mit
größtmöglicher Sorgfalt und Sauberkeit zu arbeiten .
Unter den
Bohrstellen im darunterliegenden Geschoß ist eine
genügend
große Kunststoffwanne so zu befestigen, dass eine
Staubausbreitung in den Räumen nicht möglich ist.
Bei Wand- und Deckendurchführungen sind alle
Rohrleitungen
gemäß der Muster - Leitugnsanlagen- Richtlinie ( MLAR,
a ktuelle
Fassung) h insichtlich des Brandschutzes mit
entsprechenden
Rohrdudrchführungen zu installieren.
Unmittelbar nach der Rohrmontage müssen die Durchbrüche
fachgerecht geschlossen werden.
GEBO Verschraubungen sind nur in Abstimmung mit der
Fachbauleitung zu installieren.
Außenfühlerleitungen dürfen bei Altbauten nur in
Schutzrohren
verlegt werden. D ie fertige Anlage ist durchzuprüfen.
Die Befestigung der Rohrleitungen zur Wand oder Decke
hat
ausschließlich mit Dübeln zu erfolgen . Alle
Befestigungsteile
sind in korrosionsgeschützter Ausführung zu liefern und
mit
einer geräuschisolierenden Einlage zu versehen .
Mehrfaches Abdrücken der Anlage, v on Anlagenteilen
oder
Teilabschnitten auf Anordnung der Bauleitung sowie evtl
.
Montageunterbrechungen werden nicht besonders vergütet
.
Die fertigen Anlagen sind bei Inbetriebnahme sorgfältig
auszuspülen und einzuregulieren.
Bei dem Abnehmen der Heizkörper für Maler - u nd
Putzarbeiten sind die Heizkörper -
anschlüsse mit Stopfen bzw . d ie Rohranschlüsse mit
Schraubkappen zu versehen . Ventilhandräder bzw. d ie
Oberteile der Thermostatventile und automatische
Entlüftungsventile sind erst nach den
Anstreicherarbeiten zu
montieren, o der durch Abkleben vor Farbanstrich zu
schützen.
Das Auffüllen nach VDI 2035 ist von der ausführenden
Firma zu
dokumentieren . ( Anlagenbuch)
*Allgemeine Angaben zum Bauvorhaben*
Allgemeine Beschreibung

Die Baumaßnahme liegt in 45309 Essen, Huestraße 3-5.

Die Zufahrt ist über öffentliche Straßen möglich.

Bei der Baumaßnahme handelt es sich um die
heizungstechnische Sanierung
von zwei bewohnten Mehrfamilienhaus mit 6
Wohneinheiten, EG bis 2.OG.

Die vorhandenen Nachtspeicheröfen müssen demontiert und
entsorgt werden,
sowie deren elektrischer Versorgungs,- und
Anschlußtechnik.

Die zu installierende Wärmepumpe (WP) soll das Haus
zukünftig mit Heizungswärme
versorgen, die WP wird im Grünbereich des Gebäudes
aufgestellt, die erforderliche
Befestigung einschl. Betonfundament muss erstellt
werden, Speicher, Verteiler,
Pumpen sowie die weitere erforderliche Technik wird in
einem separaten Kellerraum im
Gebäudes installiert, die Verbindung zwischen WP und
der Technik im Keller erfolgt
mittels Erdleitungen.

Für die Heizungsleitungen im Kellergeschoss und in den
Geschossen ist als
Rohrleitungsmaterial Viega Temponox-Rohr vorgesehen.
Die Verteilleitungen sind
im Kellergeschoss unter div. Unterzügen und durch
Trennwände an die jeweiligen
Steigepunkte heranzuführen. Vor jedem Steigepunkt wird
eine Strangregulier- und
Absperrkombination installiert, diese muss in einen
frei zugänglichen Bereich montiert
werden. Die Unterzüge dürfen nicht durchbohrt werden.

Die Isolierung der Leitung im Kellergeschoss erfolgt
mit Rohrschalen aus
Mineralfaser. Diese werden mit einer PVC Folie
(Isogenopak) geschützt.
Die Steigeleitungen in den Obergeschossen weden gedämmt
und in HZ Profilen
oder Trockenbauverkleidungen verlegt,

In den Wohnungen sind die Decken teilweise abgehängt.
Diese sollten vor dem Durchbohren der Geschossdecken
überprüft werden.

Die Wärmepumpenanlage kann durch eine gleich- oder
höherwertige Wärmepumpe ersetzt werden.

Die Wohnungen sind und bleiben wärend der Bauausführung
bewohnt.
*Auslegungseckdaten Wärmepumpe*
Auslegungseckdaten Wärmepumpe

Ort:  45309 Essen
Jahresmitteltemperatur  11 Grad
Norm-Außentemperatur  -7,8 Grad
Klimazone  5
Auslegungseckdaten Wärmepumpe:  Bestand
Heizlast:  15kW
Energetischer Standard:  saniert
Warmwasserbereitung:  dezentral
Verteilsystem (Fläche / HZK):  HK
Vorlauftemperatur in °C:  55
Kühlung gewünscht:  nein
Lüftungsanlage:  nein / ja
Sperrzeiten:  Geregelt nach  14a des
Energiewirtschaftsgesetzt

Wasserwerte um die
Gesamthärte  6,1 Grad deutscher Härte
Leitfähigkeit  316 µS/cm
pH-Wert  7,84
Sauerstoff  11,8mg/l
*Leistungsbeschreibung Elektroarbeiten*
Leistungsbeschreibung Elektroarbeiten Grandhöhe

In die Posi..on Elektroarbeiten sind alle benötigten
Verbindungsleitungen zum Betrieb der
Wärmepumpe einzurechnen. In den Heizungsraum wird
bauseits ein E-Anschluss mit einer Absicherung von 35A
gelegt, welcher in einem Abzweigkasten endet. Alle
Leistungen ab dem
Übergabepunkt sind Leistungen des AN. Die Installation
erfolgt auf Putz in Kabelkanal und/oder offener
Rohrverlegung
In die Leistung einzurechnen sind zusätzlich zwei
Reparaturschalter die jeweils die Wärmepumpe
sowie den Zusatzheizstab freischalten. Außerdem ist im
Bereich des zu installierenden Stromkreisverteilers
eine 32A CEE-Steckdose zu installieren.

In die Position ist sämtliches benötigte Material
(Stromkreisverteiler, LS-Schalter, RCD, Verdrahtung,
Leitungs- und Installationsmaterial, Reparaturschalter,
CEE-Steckdose, etc.)

### Bereich 01 Wärmepumpe

#### Abschnitt 01.01 WP Viessmann

**01.01.0010 Vitocal 250-A AWO-E-AC-AF 251...**
Viessmann Vitocal 250-A
Luft/Wasser-Waermepumpe in
Monoblock-Bauweise fuer Heizung, Kuehlung
und Trinkwassererwaermung.
Typ:  AWO-E-AC-AF 251.A19
- Geringe Betriebskosten durch hohen COP
(Coefficient of Performance)
- Leistungsregelung und DC-Inverter fuer
hohe Effizienz im Teillastbetrieb
- Eine maximale Vorlauftemperatur bis 70
^C bei einer Aussentemperatur von -10
^C ermoeglicht den Einsatz sowohl im
Neubau als auch in der Modernisierung.
- Selbstoptimierende Regelung des
Volumenstroms ueber Viessmann Hydro
AutoControl
- Umweltfreundliches, natuerliches
Kaeltemittel R290 mit einem besonders
niedrigen GWP von 0,02 (GWP = Global
Warming Potential)
- Komfortabel durch reversible
Ausfuehrung fuer Heizen und Kuehlen
- Besonders leise im Betrieb durch
Advanced acoustics design+ (AAD+)
- Internetfaehig durch integriertes WLAN
oder LAN (Zubehoer)
- Bedienung, Optimierung, Wartung und
Service ueber ViCare App und ViGuide
- Gefuehrte Inbetriebnahme ueber ViGuide
- Einzelraumregelung mit Komponenten aus
ViCare Smart Climate (Zubehoer)
- Witterungsgefuehrte Regelung mit
optionaler Raumaufschaltung mit
Vitotrol Fernbedienung (Zubehoer)
Lieferumfang/Ausstattung
Modulierende Waermepumpe bestehend aus
Aussen- und Inneneinheit fuer Heizung,
Kuehlung und Warmwasser.
Ausseneinheit:
- Mit DC-Inverter-Technologie zur
stufenlosen Leistungsregelung, fuer
einen optimalen Betrieb unter allen
Betriebsbedingungen
- Geraeusch- und schwingungsarm durch
drehzahlgeregelten Scroll-Verdichter
- Mit elektronischem Expansionsventil
zur Erhoehung der Jahresarbeitszahl und
drehzahlgesteuerten Axialventilatoren
- Energieeffiziente Abtauung ueber
Kreislaufumkehr.
Korrosionsbestaendiger,
wasserabweisender Verdampfer mit Blue
Fin-Beschichtung und geschwungenen
Verdampferlamellen zur Erhoehung der
Effizienz sowie effizientem
asymmetrischen
Edelstahl-Plattenwaermetauscher
(1.4401/1.4301) zur Waermeabgabe an das
Heizsystem
- Mit integriertem Wasserfilter zum
Schutz des Verfluessigers vor
Verunreinigungen
- Mit integrierter elektrischer
Begleitheizung in der
Kondenswasserwanne
Tragehilfen fuer die Ausseneinheit im
Lieferumfang.
Hinweis!
Das Kaeltemittel R290 ist ein leicht
entflammbares Kaeltemittel
(Sicherheitsgruppe A3 gemaess ANSI/ASHRAE
Standard 34).
Arbeiten am in der Ausseneinheit
verbauten Kaeltekreis duerfen aus
Sicherheitsgruenden nur durch
qualifiziertes Fachpersonal erfolgen.
Inneneinheit:
- Mit Hydro AutoControl Hydraulik zur
Bereitstellung der erforderlichen
Abtauenergie und Sicherstellung der
erforderlichen Mindest-Umlaufmenge im
Waermepumpen Kreis
- Mit eingebauter
Hocheffizienz-Umwaelzpumpe fuer den
Heizkreis, Abtaupuffer 16 l,
Bypassfunktion, Heizwasser
Durchlauferhitzer, Ausdehnungsgefaess 18
l, 4/3-Wege-Ventil, Sicherheitsventil,
Volumenstromerfassung,
Aussentemperatursensor
(leitungsgebunden) und steckbarer
Anschlussverrohrung aus Kupfer
(Glattrohr) und Montageschiene zur
Befestigung der Inneneinheit an der
Wand
Montage der Ausseneinheit auf
Bodenkonsole (Zubehoer), Inneneinheit
wandhaengend. Verbindung zwischen Aussen-
und Inneneinheit mit geeigneten
wassergefuellten Verbindungsleitungen
(bauseits) und Anschluss-Sets (Zubehoer)
herstellen.
Fuer Heizungsanlagen mit einem direkten
Heiz-/Kuehlkreis ohne Mischer oder einem
direkten Heizkreis ohne Mischer und bis
zu 3 gemischten Heizkreisen mit Mischer
hinter einem Heizwasser-Pufferspeicher.
Mit witterungsgefuehrter, digitaler
Waermepumpen- und Heiz-/Kuehlkreis
Regelung
- Bedienung ueber
7-Zoll-Farb-Touchdisplay mit Klartext-
und Grafikanzeige,
Inbetriebnahme-Assistenten,
kontextbezogener Hilfe, Anzeigen fuer
Energieverbraeuche sowie alternativ
Bedienung ueber mobiles Endgeraet
- Zeitraeume fuer den Heizkreis oder
Heiz-/Kuehlkreis, Trinkwassererwaermung
und Zirkulation des Trinkwassers
getrennt einstellbar
- Zyklischer Taktbetrieb fuer
Trinkwasserzirkulation einstellbar
- Mit Speichertemperaturregelung
- Erhoehte Trinkwasserhygiene durch
Aufheizen auf einen erhoehten
Trinkwassertemperatur-Sollwert
moeglich.
- Mit automatischer
Sommer-/Winterzeitumstellung und
kontrollierter Estrichtrocknung
- Einstellungen fuer Betriebsarten,
Party-Mode, Ferienprogramm,
Ferien-zu-Hause-Programm,
bedarfsabhaengige Heizkreispumpen sowie
Sommersparbetrieb und variable
Heizgrenze
- Mit Ansteuerung eines zusaetzlichen
Waermeerzeugers, z. B.
Oel-/Gas-Heizkessel (Zubehoer)
- Hybrid Pro Control in Verbindung mit
einem zusaetzlichen Waermeerzeuger
(Zubehoer)
- Moeglichkeit zur Einstellung der
Raumtemperatur (3
Raumtemperatur-Niveaus) und der
Trinkwassertemperatur und zur Abfrage
von Temperaturen
- Mit Smart Grid Regelfunktion
EVU-Sperre, geraeuschreduzierter
Betrieb und Notbetrieb.
- Integrierter Wasserdrucksensor zur
Messung des Anlagendrucks
- Kommunikationsfaehig ueber CAN-BUS,
PlusBus, WLAN, LAN (Zubehoer) und
Low-Power-Funk
- Mit im Geraet integriertem
Kommunikationsmodul. Fernbedienung und
Monitoring des Geraets ueber Smartphone
mit der ViCare App in Verbindung mit
integrierter Internetschnittstelle und
bauseitigem Internetzugang ueber WLAN
oder LAN (Zubehoer) moeglich
- Geraet enthaelt Anlagenschalter,
Maximaltemperaturbegrenzer,
Temperaturwaechter und
Temperaturbegrenzer, Betriebs- und
Stoerungsanzeige.
Farbe:
- Ausseneinheit:  Vitographite
- Inneneinheit:  Vitopearlwhite
Leistungsdaten nach EN 14511 im
Heizbetrieb
Bei Betriebspunkt A2/W35:
- Nenn-Waermeleistung:  8,6 kW
- Elektr. Leistungsaufnahme:  2,1 kW
- Leistungszahl (COP):  4,1
Bei Betriebspunkt A7/W35:
- Nenn-Waermeleistung:  9,0 kW
- Elektr. Leistungsaufnahme:  1,7 kW
- Leistungszahl (COP):  5,3
Bei Betriebspunkt A -7/W35:
- Nenn-Waermeleistung:  12,3 kW
- Elektr. Leistungsaufnahme:  4,24 kW
- Leistungszahl (COP):  2,9
Leistungsdaten nach EN 14511 im
Kuehlbetrieb
Bei Betriebspunkt A35/W18:
- Kuehlleistung:  10,5 kW
- Elektr. Leistungsaufnahme:  2,0 kW
- Leistungszahl (EER):  5,2
Lufteintrittstemperatur Heizbetrieb:
- Lufttemperatur min.:  -20 ^C
- Lufttemperatur max.:  40 ^C
Lufteintrittstemperatur Kuehlbetrieb:
- Lufttemperatur min.:  10 ^C
- Lufttemperatur max.:  45 ^C
Heizwasser (Sekundaerkreis):
- Max. externer Druckverlust (RFH) bei
Mindestvolumenstrom 1000 l/h:600 mbar
- Max. externer Druckverlust (RFH) bei
Mindestvolumenstrom 1000 l/h: 60 MPa
- Max. Vorlauftemperatur:  70 ^C
- Zul. Betriebsdruck:  3 bar
- Zul. Betriebsdruck:  0,3 MPa
Elektrische Werte Ausseneinheit:
- Nennspannung Verdichter:
3/N/PE 400 V/50 Hz
- Anlaufstrom Verdichter:  < 10 A
Elektrische Werte Inneneinheit:
- Nennspannung Regelung:
1/N/PE 230 V/50 Hz
- Absicherung intern:  T 6,3 A
- Elektr. Leistungsaufnahme
Sekundaerpumpe (PWM):  63 W
- Energieeffizienzindex (EEI)
Sekundaerpumpe:  0,2
Heizwasser-Durchlauferhitzer
- Nennspannung:  1/N/PE 230 V/50 Hz
- Oder Nennspannung:  3/N/PE 400 V/50 Hz
- Heizleistung:  8 kW
Kaeltemittel R290:
- Kaeltemittelfuellmenge:  2,0 kg
- Treibhauspotenzial (GWP):  0,02
- CO2-Aequivalent:  0,00004 t
Abmessungen Ausseneinheit:
- Laenge:  680 mm
- Breite:  1.144 mm
- Hoehe:  1.382 mm
- Gewicht:  257 kg
Abmessungen Inneneinheit:
- Laenge:  360 mm
- Breite:  450 mm
- Hoehe:  920 mm
- Gewicht:  47 kg
Anschluesse:
- Heizwasservorlauf:  CU 28 x 1
- Heizwasserruecklauf:  CU 28 x 1
- Vorlauf Speicher-Wassererwaermer:
CU 22 x 1
- Ruecklauf Speicher-Wassererwaermer:
CU 22 x 1
Technische Daten zur Bestimmung der
Energieeffizienzklasse (ErP-Label):
Waermepumpe:
Niedertemperaturanwendung bei
durchschnittlichen Klimaverhaeltnissen:
- Jahreszeitbedingte
Raumheizungs-Energieeffizienzklasse:
A+++
- Jahreszeitbedingte
Raumheizungs-Energieeffizienz: 191 %
- Waermenennleistung:  14 kW
- Jaehrlicher Energieverbrauch: 5897 kWh
Mitteltemperaturanwendung bei
durchschnittlichen Klimaverhaeltnissen:
- Jahreszeitbedingte
Raumheizungs-Energieeffizienzklasse:
A+++
- Jahreszeitbedingte
Raumheizungs-Energieeffizienz: 152 %
- Waermenennleistung:  13 kW
- Jaehrlicher Energieverbrauch: 7019 kWh
Niedertemperaturanwendung bei kaelteren
Klimaverhaeltnissen:
- Jahreszeitbedingte
Raumheizungs-Energieeffizienz: 147 %
- Waermenennleistung:  19 kW
- Jaehrlicher Energieverbrauch: 12265 kWh
Mitteltemperaturanwendung bei kaelteren
Klimaverhaeltnissen:
- Jahreszeitbedingte
Raumheizungs-Energieeffizienz: 121 %
- Waermenennleistung:  19 kW
- Jaehrlicher Energieverbrauch: 14724 kWh
Niedertemperaturanwendung bei waermeren
Klimaverhaeltnissen:
- Jahreszeitbedingte
Raumheizungs-Energieeffizienz: 215 %
- Waermenennleistung:  7 kW
- Jaehrlicher Energieverbrauch: 1773 kWh
Mitteltemperaturanwendung bei waermeren
Klimaverhaeltnissen:
- Jahreszeitbedingte
Raumheizungs-Energieeffizienz: 159 %
- Waermenennleistung:  7 kW
- Jaehrlicher Energieverbrauch: 2224 kWh
Schallleistungspegel:
- Schallleistungspegel Aussen:  48 dB
- Schallleistungspegel Innen:  40 dB
Temperaturregler:
- Temperaturregler Klasse:  II
- Beitrag Raumheizungs-Energieeffizienz: 2 %
Energieeffizienz Verbund (Heizung): 154 %
Energieeffizienzklasse Verbund
(Heizung):  A+++

Bestellnummer: Z027111
Menge: 1,000 Stck

**01.01.0020 Montagehilfe Aufputz-Montage ...**
Montagehilfe fuer Aufputz-Montage
Fuer Monoblock Inneneinheiten mit einer
Geraetebreite von 450 mm.
- Befestigungselemente
- Armaturen

Bestellnummer: ZK06008

Fuer Kuehlbetrieb ist eine bauseitige
Daemmung erforderlich.
Menge: 1,000 Stck

**01.01.0030 Klemmringverschraubungen D28/...**
Klemmringverschraubungen fuer
Montagehilfe mit 450 mm Breite
Als Verbindungselement von Armatur auf
Kupferleitung zum Heiz-/Kuehlkreis
- 4x G 1 auf 28 x 1 mm
- 2x G 1 auf 22 x 1 mm
Passend zur Montagehilfe fuer
Aufputz-Montage

Bestellnummer: 7973232
Menge: 1,000 Stck

**01.01.0040 Armaturenabdeckung 450 mm**
Armaturenabdeckung
Fuer Inneneinheiten mit einer
Geraetebreite von 450 mm
- Direkte Montage an der Inneneinheit
- Farbe: Vitopearlwhite

Bestellnummer: 7973427
Menge: 1,000 Stck

**01.01.0050 Temperatursensor NTC 10k**
Tauchtemperatursensor (NTC 10 kOhm)
Zur Erfassung einer Temperatur in einer
Tauchhuelse. Mit Anschlussleitung (5,8 m
lang) und Stecker.

Bestellnummer: 7438702
Menge: 2,000 Stck

**01.01.0060 Konsole fuer Bodenmontage**
Konsole fuer Bodenmontage
- Fuer ebenerdige Aufstellung
- Aus Edelstahlprofilen
Nachruestung der Design-Verkleidung fuer
Bodenkonsole ist moeglich.
Abmessungen:
- Hoehe:  270 mm
- Breite:  757 mm
- Laenge:  566 mm

Bestellnummer: ZK06013
Menge: 1,000 Stck

**01.01.0070 Anschluss-Set unter Erdniveau**
Anschluss-Set fuer Konsole fuer
Bodenmontage
Zur Verbindung der Ausseneinheit mit den
hydraulischen Anschluss-Sets der
Heizungsanlage bei Leitungsfuehrung unter
Erdniveau:
- 2 x Edelstahlwellrohre DN 25 x 600 mm
mit Ueberwurfmutter 1", Einstecknippel
und Waermedaemmung  28 x 32 mm

Bestellnummer ZK06020
Menge: 1,000 Stck

**01.01.0080 Ringraumdichtung fuer Erdleitu...**
Ringraumdichtung fuer Erdverlegte
Quattro-Verbindungsleitung
Zum Abdichten gegen drueckendes Wasser
bei Erdverlegung mit Hydraulischen
Anschluss-Set Quattro DN32

Bestellnummer: 7984142
Menge: 1,000 Stck

**01.01.0090 Design-Verkleidung fuer BK VC ...**
Design-Verkleidung fuer Bodenkonsole
- Fuer ebenerdige Aufstellung
- Farbe: Vitographite

Bestellnummer 7984124
Menge: 1,000 Stck

**01.01.0100 Designblenden fuer Verdampfer**
Design-Blenden Verdampfer
Zur Verkleidung der den Verdampfer
umschliessenden EPP-Teile mit
Design-Blenden
Farbe: Vitographite
Kann nicht in Verbindung mit
Design-Verkleidung Schutzgitter montiert
werden.

Bestellnummer: ZK06215
Menge: 1,000 Stck

**01.01.0110 ZK06025 Designverkleidung Schutzgitter**
Menge: 1,000 Stck

**01.01.0120 Erdverlegte Quattro-Verb.-Lei...**
Erdverlegte Quattro-Verbindungsleitung
Zur hydraulischen Verbindung
aussenaufgestellter Waermepumpen mit der
Heizungsanlage, flexible Verlegung im
Erdreich
In einem Rohr:
- Vor- und Ruecklaufleitung 2 x PB 40 x
3,7, Uebergangsverschraubungen DN 32
auf R 1? (Aussengewinde)
- 2 Leerrohre fuer Stromversorgung und
Kommunikationsleitung zwischen Aussen-
und Inneneinheit
Laenge:  5 m

Bestellnummer: 7984138
Menge: 1,000 Stck

**01.01.0130 Verbindungsleitung CAN IDU-OD...**
BUS-Kommunikationsleitung
Steckerfertige geschirmte
CAN-BUS-Kommunikationsleitung zwischen
Aussen- und Inneneinheit.
Laenge:  15 m

Bestellnummer: 7973123
Menge: 1,000 Stck

**01.01.0140 Protect Paket medium 4 L HWE ...**
Protect Paket medium
- Fuellstation medium
- Wandhalterung
- Vormontierte Kartusche
- Absperrung, ein- und ausgangsseitig
- Luft- und Schlammabscheider
- Anschlussgroesse Luft- und
Schlammabscheider:  1 1/4 in
- Enthaertungskartusche:  4 l
- Kapazitaet:  14560 l/^dH
Vitoset Fuellstation medium, mit
Kartusche
Armatur zur Befuellung von geschlossenen
Heizungsanlagen mit aufbereitetem Wasser
- Systemtrenner BA (nach DIN EN 1717)
- Druckminderer
- Digitale Eingangs- und
Ausgangsdruckanzeige
- Absperrung, ein- und ausgangsseitig
- Digitale Kapazitaetskontrolle
- Verschneideeinrichtung
- Wandhalterung
- Titrier-Set
6 Jahre System Plus Garantie bei Montage
des kompletten Protect Pakets und
Aufschaltung der Regelung ueber die
ViCare App des nach dem 01.04.2020
gekauften Waermeerzeugers bis 60 kW.
Naehere Hinweise siehe unter
www.viessmann.de/garantie.

Bestellnummer: ZK06042
Menge: 1,000 Stck

**01.01.0150 Heizungsfilter compact**
Vitoset Heizungsfilter compact
Rueckspuelbarer Heizungsfilter mit
Magnetitabscheidung.
Ideal fuer den Einbau zwischen Innen- und
Ausseneinheit bei Luft/Wasser-Waermepumpen
bis 20 kW in Bestandsanlagen.
- Drehbarer Anschlussflansch fuer
horizontalen und vertikalen Einbau
- Filtereinsatz aus Edelstahl
- Maschenweite 100 ?m
- Einfache Rueckspuelung zur Reinigung von
Filtereinsatz und Magnet
- Manuelle Rueckspuelanzeige
- Durchfluss/Druckverlust 3,6 m?/h 0,18
bar / 1,5 m?/h 0,03 bar
- Betriebsdruck max. 10 bar
- Betriebstemperatur max. 110 ^C
- Anschlussgroesse Rp 1?

Bestellnummer: 7266384
Menge: 1,000 Stck

**01.01.0160 Elektr.Begleitheizung Kondens...**
Elektrische Begleitheizung
Kondenswasserablauf
Ergaenzung zur elektrische Begleitheizung
Kondenswasserwanne, falls das
Kondenswasser zentral ueber einen
Schlauch abgeleitet werden soll.
Laenge der Begleitheizung:  2,8 m
Ablaufschlauch:
- Durchmesser:  ? 33,4 x 4 mm
- Laenge:  1,25 mm
Kondenswasser-Ablaufwinkel:

Bestellnummer: 7973114
  -
Menge: 1,000 Stck

**01.01.0170 Energiezaehler E380CA**
3-phasiger CAN Energiezaehler E380 CA
(AR-N)
Energiezaehler 3-phasig fuer
Eigenstromnutzung (0 A bis 80 A)
- Mit CAN-BUS-Schnittstelle
- Zur optimalen Nutzung von
selbsterzeugtem Strom aus
Photovoltaikanlagen durch die
Waermepumpe mit Viessmann One Base
und/oder den Stromspeicher mit
Viessmann One Base
- Zur Aufbereitung der Informationen am
Netzanschlusspunkt fuer Waermepumpen mit
Viessmann One Base und Stromspeicher
mit Viessmann One Base
- Phasen saldierender
Zweirichtungszaehler AR-N (E380 CA)
oder (E380 CA-1)
- Direkt messend von 0 A bis 80 A

Bestellnummer: ZK06026
Menge: 1,000 Stck

**01.01.0180 BUS-Verbindungsleitung System...**
BUS-Verbindungsleitung
Steckerfertige geschirmte
CAN-BUS-Verbindungsleitung zur
Vernetzung von Busteilnehmern im
Systemverbund z. B. Vitoair, Vitocal,
Vitocharge.
Leitungslaenge:  5 m

Bestellnummer: ZK06219
Menge: 1,000 Stck

**01.01.0190 Membran Ausdehnungsgefaess H10...**
Vitoset Membran-Druckausdehnungsgefaess
fuer geschlossene Heizungsanlagen
- Typ:  H100
- Inhalt:  100 l
- Farbe:  Weiss
- Max Betriebsdruck:  6/0,6 bar/MPa
- Anschluss:  R 1
- Durchmesser:  512 mm
- Hoehe:  669 mm
- Gewicht:  15,8 kg
- Pulverbeschichtet
- Mit Stellfuessen

Bestellnummer: 7938089
Menge: 1,000 Stck

**01.01.0200 Kappenventil 1" -1" PN10**
Kappenventil R 1
Fuer Membran-Druckausdehnungsgefaesse Typ N
80 bis N 500, Nenndruck PN 10, max.
Betriebstemperatur 120 Grad C.

Bestellnummer: 9565673
Menge: 1,000 Stck

**01.01.0210 Vitocell 100-E SVPB 400l vito...**
VIESSMANN Vitocell 100-E
Typ:  SVPB
Heizwasser-Pufferspeicher fuer den
Einsatz in Heizungsanlagen mit
Solaranlagen, Waermepumpen oder
Festbrennstoffkesseln.
Nach EN 12897 und DIN 4753 gebaut. Fuer
Heizungsanlagen nach EN 12828.
Lieferumfang/Ausstattung:
- Heizwasser-Pufferspeicher aus Stahl
mit separat verpackter Waermedaemmung
- Ummantelung aus Polystyrol
- Stellfuesse
- 3 Vorlauf- und 3 Ruecklaufanschluesse: R
1 1/4
- 3 Klemmsysteme fuer
Tauchtemperatursensoren/Temperaturregler/Thermometer
- Thermometer
- 2 Anschluesse fuer Elektroheizeinsaetze
Farbe:  vitopearlwhite
Speicherinhalt:  400 l
Zulaessige Temperatur:
- Heizwasservorlauf:  110 ^C
Zulaessiger Betriebsdruck:
- Heizwasserseitig:  6 bar
Abmessungen mit Waermedaemmung:
- Laenge:  860 mm
- Breite:  900 mm
- Hoehe:  1620 mm
- Gewicht mit Waermedaemmung:  105 kg
Einbringmasse:
- Laenge:  650 mm
- Kippmass:  1520 mm
Technische Daten zur Bestimmung der
Energieeffizienzklasse (ErP-Label):
Heizwasser-Pufferspeicher:
- Energieeffizienzklasse:  C
- Warmhalteverluste:  86,7 W
- Inhalt:  400 l

Bestellnummer: Z027080
Menge: 1,000 Stck

**01.01.0220 Waermedaemmkappen**
Waermedaemmkappen (6 Stueck)
Fuer ungenutzte Speicheranschluesse, R2

Bestellnummer: ZK01545
Menge: 1,000 Stck

**01.01.0230 Thermometer**
Thermometer analog
Zum Einbau in die Waermedaemmung oder das
Vorderblech des
Speicher-Wassererwaermers.

Bestellnummer: 7595765
Menge: 4,000 Stck

**01.01.0240 Divicon DN32 Wilo Para**
Divicon Heiz-/Kuehlkreis-Verteilung ohne
Mischer
- Hocheffizienz-Umwaelzpumpe EEI ? 0,2
- 2 Kugelhaehne mit Rueckschlagklappe und
Thermometer
- Energiesparende Waermedaemmung aus EPP
Fuer Kuehlbetrieb muss zusaetzlich das
Cooling-Kit mitbestellt werden,
Best.-Nr. 7986759.
Anschluss zum Heiz-/Kuehlkreis
(Nennweite):  DN 32 - 1?"
Umwaelzpumpe:  Wilo PARA 25/8
Foerderhoehe:  7,5 m

Bestellnummer: 7984157
Menge: 1,000 Stck

**01.01.0250 Wandhalterung Einzeldivicon**
Wandbefestigung
Fuer einzelne Divicon.

Bestellnummer: 7465894
Menge: 1,000 Stck

**01.01.0260 Auftragspauschale Techniker**
Auftragspauschale
Einmalige Anfahrt des Technikers, Vor-
und Nachbereitung des Einsatzes sowie
die Aufwaende fuer die
Auftragsdisposition. Voraussetzungen
gemaess Service-Preisliste DE beachten!

Bestellnummer 0820126
Menge: 1,000 Stck

#### Abschnitt 01.02 Erdleitung

**01.02.0010 Uponor Ecoflex Mauerdurchführung DWD 175**
Uponor Ecoflex Mauerdurchführung DWD
175
zur Gebäudeeinführung des Mantelrohres
bei drückendem Wasser. Zum direkten Einsatz in einer WU-Beton Kernlochbohrung
oder in ein einbetoniertes Uponor
Ecoflex Faserzementrohr DWD.
Hersteller: Uponor
System: Ecoflex
Artikelnummer: 1007361

liefern und montieren
Menge: 1,000 Stck

**01.02.0020 Uponor Ecoflex Ergänzungssatz NDW 175**
Ecoflex Ergänzungssatz 175
Zubehör zum Abbau möglicher radialer
Spannungen des Mantelrohres bei schräger, nicht rechtwinkliger Einführung in
die Wand. Zum direkten Einsatz in einer
WU-Beton Kernlochbohrung oder in ein
einbetoniertes Uponor Ecoflex Faserzeentrohr DWD. Einsatz in Verbindung mit
Uponor Ecoflex Mauerdurchführung DWD.

Optional: Einfach dichtend. Abdichtend
gegen nichtdrückendes Wasser.

Hersteller: Uponor
System: Ecoflex
Artikelnummer: 1007366

liefern und montieren
Menge: 1,000 Stck

**01.02.0030 Uponor Ecoflex Faserzementrohr DWD 175**
Uponor Ecoflex Faserzementrohr DWD
175
zum Einbetonieren in eine WU-Betonwand
oder in eine WU-Betonplatte für den Einsatz der Uponor Ecoflex Mauerdurchführung DWD, als Alternative zu einer
WU-Beton-Kernlochbohrung.
DWD = druckwasserdicht
Hersteller: Uponor
System: Ecoflex
Artikelnummer: 1007371

liefern und montieren
Menge: 1,000 Stck

**01.02.0040 Uponor Ecoflex Epoxidharz Set für DWD 1,1 kg/3,5m2**
Uponor Ecoflex Epoxidharz Set für DWD
1,1 kg/3,5m2
zur Beschichtung der Wandung von
WU-Beton-Kernlochbohrungen, für Uponor
Ecoflex Mauerdurchführung DWD.
Hersteller: Uponor
System: Ecoflex
Artikelnummer: 1007373

liefern und montieren
Menge: 1,000 Stck

**01.02.0050 Uponor Ecoflex Gummi-Endkappe, Quattro 18-22+25-28+32/175**
Uponor Ecoflex Gummi-Endkappe,
Quattro 18-22+25-28+32/175
zum Schutz der Dämmung an den Rohrenden
und zur Bauteilabschottung. Bestehend
aus EPDM Gummi-Endkappe, Klemmring aus
Edelstahl und Quell-Dichtungsring.
- wasserdicht bis 0,3 bar bei 30 C.
Zertifizierungen:
- KOMO Systemzertifizierung nach
  BRL 5609 überwacht durch Zertifizierungsstelle Kiwa N.V.
- Deklaration nach DIN EN 15632 durch
  Zertifizierungsstelle Kiwa N.V.
Hersteller: Uponor
System: Ecoflex
Artikelnummer: 1018306

liefern und montieren
Menge: 2,000 Stck

**01.02.0060 Uponor Ecoflex Thermo Twin HP 2x40x3,7-2x32x3,5/175**
Uponor Ecoflex Thermo
Twin HP 2x40x3,7-2x32x3,5/175
flexibles, vorgedämmtes, selbstkompensierendes Kunststoff-Rohrleitungssystem
produziert gemäß DIN EN 15632 für die
Erdverlegung zum Transport von Heiz-
oder Kühlwasser.
Zweifarbiges Zentrierprofil "Dogbone"
zur eindeutigen Zuordnung von Vor- und
Rücklaufleitung. Wärmedurchlasskoeffizient nach VDI-2055 fremdüberwacht.
Mediumrohr:
- Vernetztes Polyethylen (PE-Xa) gemäß
  EN ISO 15875 und DIN 16892/16893.
- Naturfarben, SDR 11 (PN6).
- Sauerstoff-diffusionsdicht gemäß
  DIN EN 15632 und DIN4726.
- Korrosions- und verrottungsfrei.
- Max. Temperatur- und Druckbelastung:
  +95 C/ 6 bar. Betriebstemperatur 80 C
  gemäß DIN EN 15632.
Leerrohre:
- 2 Leerrohre für Kabel
Dämmmaterial:
- Mehrlagiger, alterungsbeständiger, geschlossenzelliger, vernetzter Polyethylen Dämmstoff, dauerelastisch,
- Wasseraufnahme gem. DIN EN 15632 und
  EN 489 kleiner 1 % vol.
Mantelrohr:
- Korrugiertes Polyethylen (PE-HD).
- Mit statischer Nachweisführung bei
  Erd- und Verkehrslasten
  (SLW 60 = 60 t) nach ATV-DVWK-A127.
Hersteller: Uponor
System: Ecoflex Thermo
Artikelnummer: 1093895

liefern und montieren
Menge: 20,000 m

**01.02.0070 Uponor Wipex Übergangsnippel PN6 40x3,7-G1 1/4**
Uponor Wipex Übergangsnippel
PN6 40x3,7-G1 1/4
für den Übergang von PE-Xa- und PE 100
Rohr auf zylindrisches G-Außengewinde,
O-Ring dichtend.
Fitting und Klemmhülse aus korrosionsbeständigem Messing, entzinkungsbeständig nach DIN EN ISO 6509. Inbussschraube
aus Edelstahl (Uponor Grafitpaste verwenden), Mutter und Unterlegscheibe aus
Messing.
Mit Kunststoffplättchen vorgeweitete
Klemmhülse (Dimension 63, 75, 90, 110).
Max. +95 C/6 bar oder +20 C/16 bar.
Für die Rohrsysteme Thermo, Thermo PRO,
Quattro, Supra (Temperatur-/Druckbelas-
tung: +20 C/16 bar).
Zertifizierungen:
- KOMO Systemzertifizierung nach
  BRL 5609 überwacht durch Zertifizierungsstelle Kiwa N.V.
- Deklaration nach DIN EN 15632 durch
  Zertifizierungsstelle Kiwa N.V.
- DVGW VP600
Hersteller: Uponor
System: Wipex
Artikelnummer: 1018330

liefern und montieren
Menge: 4,000 Stck

**01.02.0080 Erdkabel NYY-J 5x6 mm²**
Erdkabel NYY-J 5x6 mm²

im Erdreich verlegen

liefern und montieren
Menge: 20,000 m

**01.02.0090 Ringraumdichtung mit Segmenttechnik zur Abdichtung von Rohren oder Kabeln**
Ringraumdichtung mit Segmenttechnik zur Abdichtung von
Rohren oder Kabeln
Ausführung gegen drückendes Wasser
Dichtungseinsatz bestehend aus 2 x 30 mm starken
Gummiplatten in EPDM 45 Shore, zwischen mind. 4 mm
starken Edelstahlblech V2a mit Edelstahlschrauben
ähnlich der DIN 603 mit M6,
M8 oder M10 verschraubt und Sechskantmuttern in V4a.

Dichteinsatz für Kernbohrloch 59 - 62mm
Kabeldurchmesser 4 - 32 mm

liefern und montieren
Menge: 1,000 Stck

**01.02.0100 Mantelleitung NYM-J 5x6 mm²**
Mantelleitung NYM-J 5x6 mm²

in das Leerrohr des Uponor Ecoflex Thermo einziehen

liefern und montieren
Menge: 20,000 m

**01.02.0110 Steuerleitung Flex-JZ 3x0,75 mm²**
Steuerleitung Flex-JZ 3x0,75 mm²

in das Leerrohr des Uponor Ecoflex Thermo einziehen

liefern und montieren
Menge: 20,000 m

#### Abschnitt 01.03 Erdarbeiten

**01.03.0010 Oberboden abtragen**
Oberboden abtragen lagern, einbauen Oberboden, einschl.
Grasnarbe nach DIN 18300 bis 25 cm dick abtragen, im
Baustellenbereich lagern und zum späteren Zeitpunkt
streifenweise auf gelockerte Auftragsflächen
wieder einbauen.
Menge: 30,000 qm

**01.03.0020 Raseneinsaat**
Raseneinsaat Feinplanum für Vegetationsflächen
herstellen.
Unebenheiten unter Berücksichtigung von
Setzungen
beseitigen. Flächen sauber abharken.
Genauigkeit : +/- 2,5 cm
Saatgut : Landschaftsrasen, RSM 7.1 / 25 g/m²
Menge: 10,000 qm

**01.03.0030 Rohrgrabenaushub**
Rohrgrabenaushub bis 1,25 m tief, 70 cm breit,
Bodenklasse 1-8 Bodenaushub zur Herstellung von Gräben
für
Versorgungsleitungen. Aushub seitlich lagern.
Lagenweise mit gelagertem Material verfüllen,
standfest verdichten. In den Einheitspreisen sind alle
Nebenarbeiten wie zusätzliche Vertiefungen,
Planieren der Grabensohle, sowie Abfuhr der
überschüssigen Bodenmassen einschl.
der Entsorgungskosten einzurechnen.
Menge: 20,000 m

**01.03.0040 Abdecksand**
Abdecksand liefern, einbauen, zur Ummantelung von
Versorgungsleitungen liefern, einbauen und
verdichten. Die Abrechnung erfolgt im verdichteten
Zustand.

liefern, einbauen und verdichten.
Menge: 1,000 t

**01.03.0050 Füllmaterial**
Füllmaterial gemäß DIN 18915 liefern und gemäß DIN
18300 streifenweise die Gräben verfüllen.
liefern, einbauen und verdichten.
Menge: 2,500 cbm

**01.03.0060 Pflasterbelag**
Pflasterbelag einschl. Pflasterbett aufnehmen, lagern
und
säubern. Pflasterbett herstellen und Gehwegplatten
liefern auf Unterbau in Split sach und fachgerecht
verlegen.säubern.liefern und verlegen
Pflasterbett aufnehmen, lagern und säubern.
Menge: 2,500 qm

**01.03.0070 Absicherung der Baugrube**
Absicherung der Baugrube
Baugrube/Erdloch fachgerecht Absperren und vorhalten.
Menge: 1,000 psch

**01.03.0080 Wärmepumpen Fundament erstellen**
Wärmepumpen Fundament erstellen

Der AN erstellt ein ausreichend tragfähiges Fundament
für die Wärmepumpe.

Der Unterbau besteht aus einer mindestens 30 cm dicken
Kiesschicht erhöht die Standsicherheit sowie den
Frostschutz. Dies gilt vor allem für
Monoblock-Wärmepumpen. Für den Natürlichen
Kondeswasserablauf besteht die Kiesschicht im Bereich
des Kondenswasser-Ablaufrohr aus einer Gesamtdicke von
90 cm. Der Kondenswasser- Ablauf bestehend aus ein 1
Meter langen Kunststoffrohr DN 50, was am stumpfen Ende
im Bereich von 50 cm eingeschlitzt wird.
Menge: 1,000 Stck

#### Abschnitt 01.04 Armaturen und Zubehör

**01.04.0010 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-04.000

liefern und montieren
Menge: 3,000 Stck

**01.04.0020 HEIMEIER Wärmedämmschale für Globo H mit Entleerung, DN 25**
HEIMEIER Wärmedämmschale für Globo H
mit Entleerung, DN 25

Fabrikat: IMI Heimeier

Art.-Nr. 0615-04.553

liefern und montieren
Menge: 3,000 Stck

**01.04.0030 HEIMEIER Heizungskugelhahn Globo H Innengewinde, Entleerung, DN 32, Rotguss**
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 1,000 Stck

**01.04.0040 HEIMEIER Wärmedämmschale für Globo H mit Entleerung, DN 32**
HEIMEIER Wärmedämmschale für Globo H
mit Entleerung, DN 32

Fabrikat: IMI Heimeier

Art.-Nr. 0615-05.553

liefern und montieren
Menge: 1,000 Stck

**01.04.0050 HEIMEIER Heizungskugelhahn Globo H Innengewinde, Entleerung, DN 40, Rotguss**
HEIMEIER Heizungskugelhahn Globo H Innengewinde,
Entleerung, DN 40, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 40
mit Entleerung

Art.-Nr. 0615-06.000

liefern und montieren
Menge: 2,000 Stck

**01.04.0060 HEIMEIER Wärmedämmschale für Globo H mit Entleerung, DN 40**
HEIMEIER Wärmedämmschale für Globo H
mit Entleerung, DN 40

Fabrikat: IMI Heimeier

Art.-Nr. 0615-06.553

liefern und montieren
Menge: 2,000 Stck

**01.04.0070 HEIMEIER Thermometer für Globo H, P, P-S zum Nachrüsten bei DN 10 bis DN 32, rot**
HEIMEIER Thermometer für Globo H, P, P-S zum Nachrüsten
bei DN 10 bis DN 32, rot

Fabrikat: IMI Heimeier

Art.-Nr. 0600-00.380

lifern und montieren
Menge: 1,000 Stck

**01.04.0080 HEIMEIER Thermometer für Globo H, P, P-S zum Nachrüsten bei DN 10 bis DN 32, blau**
HEIMEIER Thermometer für Globo H, P, P-S zum Nachrüsten
bei DN 10 bis DN 32, blau

Fabrikat: IMI Heimeier

Art.-Nr. 0600-01.380

liefern und montieren
Menge: 1,000 Stck

**01.04.0090 HEIMEIER Thermometer für Globo H zum Nachrüsten bei DN 40, 50, rot**
HEIMEIER Thermometer für Globo H zum Nachrüsten bei DN
40, 50, rot

Fabrikat: IMI Heimeier

Art.-Nr. 0600-06.380

liefern und montieren
Menge: 1,000 Stck

**01.04.0100 HEIMEIER Thermometer für Globo H zum Nachrüsten bei DN 40, 50, blau**
HEIMEIER Thermometer für Globo H zum Nachrüsten bei DN
40, 50, blau

Fabrikat: IMI Heimeier

Art.-Nr. 0600-07.380

liefern und montieren
Menge: 1,000 Stck

**01.04.0110 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 7,000 Stck

**01.04.0120 Manometer 100 mm / 6 bar**
Manometer 100 mm / 6 bar
als Rohrfedermanometer,
Gehäuse aus Kunststoff
- Meßgenauigkeit: Klasse 1,6
- Gehäusedurchmesser: 100 mm
- Anschluss unten: R 1/2" radial
- Anzeigebereich: 0 bis 6 bar

liefern und montieren
Menge: 1,000 Stck

**01.04.0130 Zeigerthermometer 80 mm D./100/120°**
Zeigerthermometer 80 mm D./100/120°
Bimetall-Meßsystem, Einbau in Rohrleitung
- Gehäuse aus Chrom-Nickelstahl
- Schaft waagerecht hinten
- Sichtscheibe Instrumentenflachglas
- Zeigerverstellvorrichtung
- Klasse nach DIN 16203: 1
mit
- Einschraubhülse aus
Cu-Legierung: G 1/2 A
mit seitlicher Feststellschraube
- Nenngröße: 80 mm Durchmesser
- Tauchschaftlänge: 100 mm
- Anzeigebereich: 0 bis 120 °C

liefern und montieren
Menge: 2,000 Stck

**01.04.0140 JUDO JHF-F PLUS, Füllleistung 800 l/h, Rohranschluss _" IG**
JUDO JHF-F PLUS
Füllarmatur mit BA-Rohrtrenner und Druckminderer
mit DVGW CERT Prüfzeichen, ZVSHK zertifizierter
Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss: _"
Innengewinde
Füllleistung max.: 800 l/h
Betriebsdruck max.: 10 bar
Wassertemperatur (eingangsseitig) max.: 30 °C
Wassertemperatur (ausgangsseitig) max.: 65 °C
Heizwassertemperatur max.: 90 °C

Abmessungen
Einbaulänge: 202 mm

Modell JHF-F PLUS
Artikelnr.:  8060080

liefern und montieren
Menge: 1,000 Stck

**01.04.0150 JUDO JHFB-S, Rohranschluss _" AG**
JUDO JHFB-S
Enthärtungseinheit
mit ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss: _"
Außengewinde
Füllleistung max.: 300 l/h
Betriebsdruck max.: 6 bar
Wassertemperatur max.: 30 °C
Umgebungstemperatur max.: 30 °C

Abmessungen
Einbaulänge: 351 mm
Höhe (ohne Patrone): 191 mm
Tiefe bis Rohrmitte: 75 mm

Modell JHFB-S
Artikelnr.: 8068535

liefern und montieren
Menge: 1,000 Stck

**01.04.0160 JUDO Vollentsalzungspatrone PURE 750**
JUDO Vollentsalzungspatrone PURE 7500

als Vollentsalzungspatrone für die JUDO i-fill sowie
als Ersatz für erschöpfte JUDO HEIFI-REPURE
Entsalzungseinheit
Auch verwendbar für ältere Ausführungen, wenn bereits
eine Nachrüstpatrone (8068017) im Einsatz ist.

Ausführung: Austauscherbehälter aus
glasfaserverstärktem Kunststoff, gefüllt mit
hochwertigem Mischbett-Ionenaustauscherharz.

Technische Daten:

Kapazität 7500 Liter x °dH

Max. Füllleistung 300 l/h

Kapazität bei 20°dH* ca. 375 Liter

Betriebsdruck max. 6 bar

Betriebstemperatur max. 30 °C

Modell PURE 7500

Bestellnummer 8068019

* Als Berechnungsgrundlage dient die Gesamthärte des
unbehandelten Rohwassers. Angabe der Kapazität bis 100
µS/cm.

liefern und montieren
Menge: 1,000 Stck

**01.04.0170 Elektroinstallation**
Elektroinstallation
Anschlussarbeiten :
Die Arbeiten müssen fachgerecht erfolgen,
wobei die Koordination mit den Gewerkefirmen bzw . mit
den
Subunternehmern von dem Bieter entsprechend vorgenommen
werden muss . Die Leistung umfasst das Abschneiden, A
bsetzen, Einführen und Auflegen einschließlich aller
erforderlichen
Verschraubungen, Klemm - , Klein - und
Befestigungsmaterialien
wie z. B . Löt - oder Klemmkabelschuhen, Unterleg -
und
Zahnscheiben und wasserdichten Verschraubungen . Die
Adernanzahl, der Querschnitt und die Stückzahl gemäß
Leistungsverzeichnis .

Verkabelungsarbeiten :
Die Verkabelungsarbeiten müssen rechtzeitig mit dem
planenden Ingenieurbüro, dem Projektsteuerer (A
rchitekten ) und den am Bau beschäftigten Gewerkefirmen
abgestimmt werden . Bei der Leitungs - und Kabelauswahl
,sowie deren Verlegung ist darauf zu achten, dass
kapazitive und induktive Beeinflussungen der Anlagen
ausgeschlossen
sind. Die notwendigen Endverlegung bei allen
Feldgeräten ist fachgerecht auszuführen und ist in die
Einheitspreise einzukalkulieren . Leitungen, Kabel und
Verschlauchungen sind
gegen Beschädigung wirksam zu schützen . Eine
ausreichende Zugentlastung
ist vorzusehen .

Anbindung
Anbindung aller zuvor in diesem Bereich genannten
Pumpen, Stellglieder, Regelung, sontigen elektrischen
Geräte, Fühler etc. und Inbetriebnahme der gesamten
Anlage und Einweisung des Bedienpersonals .
Vorstehende Leistung komplett erbringen .

Elektro-Montage Wärmepumpen-Anlage
Elektro-Montage der vorstehenden Wärmepumpen-Anlage in
der Heizzentrale mit Lieferung und Einbau eines
Heizungs-Notschalters mit Hinweisschild und der
elektrischen Leitungen einschl. Befestigungsmaterial
(Verlegung der Einzelleitungen in Schutzrohr,
Sammelleitungen in Kabelkanal), mit Kennzeichnung der
Feldgeräte mit Kabelmarkern zur Identifizierung gemäß
Gesamt-Schaltplan, mit Anklemmen der gemäß Schaltplan
bezeichneten Kabel an die Netzklemmen der Wärmepumpe,
mit Funktionskontrolle.
Die Kabel sind zu beschriften, einzuführen,
zugentlastet zu befestigen und auf die erforderliche
Länge
abzuisolieren.

liefern und montieren
Menge: 1,000 Stck

#### Abschnitt 01.05 Dämmung und Brandschutz

*Hinweis*
Allgemeine Anforderungen Dämmung von Rohrleitungen

Fabrikat: ROCKWOOL
Produkt: Rockwool 800

Die Dämmung der technischen Anlagen ist unter Beachtung
der
anerkannten Regeln der Technik, insbesondere
- DIN 18421 Dämmarbeiten an technischen Anlagen
- DIN 4140 Dämmarbeiten an Betriebs - und
haustechnischen Anlagen
- DIN 4102 Brandverhalten von Baustoffen und Bauteilen
Die gedämmten Rohrleitungen sind mit
Klebebezeichnungsbänder mit Richtungspfeilen aus
selbstklebender Kunststofffolie, Farbe nach DIN 2404
und
Beschriftung gem . Medium, dauerhaft zu versehen .
Wärmedämmungsarten Rohrleitung
A bgehängte Decken, Versorgungsschächte :
Mineralfaserwärmedämmung alukaschiert
Wärmedämmung aus Polyethylenschaum
Wärmedämmungsarten Armaturen :
Wärmedammkappe mit Polystyrol - Ummantelung
Dämmschalen aus Mineralfasererzeugnissen
zur Dämmung von Rohrleitungen für nichtbrennbare
Flüssigkeiten . Die Dämmdicke ist nach der EnEV in
gültiger
Fassung nach Tabelle 1 auszuführen . Bei der
aluminiumkaschierten Dämmschale sind die Überlappungen
zu
verkleben . Die Rundstöße sind ebensfalls mit
selbstklebenden
A lufolienbändern diffusions - und fugendicht
abzukleben .
Dämmschalen sind mit verzinktem Bindedraht, gemäß DIN
4140 mit 8 Wickelungen pro lfd. M . , zu befestigen .
Formstücke wie z . B Bögen ( Gehrungschnitt oder
Segmentbogen ) und Auschnitte sind entsprechend
zuschneiden .
Zuschnittarbeiten für Formstücke, A usschnitte,
Passstücke,
Stutzen, Endkappen und Kleinmaterial sind mit in den
Einzelpositionen einzukalkulieren .
Baustoffklasse : nichtbrennbar nach DIN 4102-1
Schmelzpunkt : > 1000 °C nach DIN 4102-17
Wärmeleitfähigkeit : 0,035 W /( mK ) EnEV
Rohdichte : > 90 Kg / m 3
A S - Qualität : nach AGI Q 135
Typ : Dämmschale mit Alukaschierung( A 2 )
- DIN 4109 Schallschutz im Hochbau
- VDI 2055 Wärme und Kälteschutz Betriebs - und
Haustechnischer Anlagen
- LAR Leitungsanlagenrichtlinien
- Energieeinsparverordnung
sowie den aktuellen Verarbeitungsvorschriften der
Hersteller
und Fachverbände auszuführen .
A lle Rohrleitungen sind grundsätzlich einzeln, auch
an
Kreuzungsstellen, zu dämmen . Im Bereich von Wand -
und
Deckendurchgängen sind die Rohrleitungen durchgehend zu
dämmen . Die brandschutztechnischen Bestimmungen und
A uflagen sind zu beachten . Es sind nur geprüfte und
zugelassene Abschottungen zu verwenden . Neben den
Durchführungsdämmungen sind auch die Mindestdämmlängen
der weiterführenden Dämmungen einzuhalten und in der
Kalkulation zu berücksichtigen . Die ordnungsgemäße
Ausführung ist vom Unternehmer nach Abschluss der
Arbeiten
durch eine Übereinstimmungserklärung zu bescheinigen .
Die
Brandschutzdurchführungen sind am Einbauort auffindbar
,
zugänglich, dauerhaft und ablesbar zu kennzeichnen .
Bei der Verlegung der aluminiumkaschierten Dämmschalen
sowie Mineralfasermatten mit gitternetzverstärkter
A luminiumfolie sind die Überlappungen zu verkleben .
Die
Rundstöße sind ebensfalls mit selbstklebenden
Aluminiumfolienbändern diffusionsdicht abzukleben .
Dämmschalen sind mit verzinktem Bindedraht gemäß DIN
4140
mit 8 Wickelungen pro lfd. M . , zu befestigen .
A bsperrorgane, Ventile und Regelarmaturen sind mit
formgeschäumten PUR - Halbschalen mit Ummantelung, die
mit
Spannbändern fixiert werden, zu dämmen .
Die gedämmten Rohrleitungen sind
mitKlebebezeichnungsbänder mit Richtungspfeilen aus
selbstklebender Kunststofffolie, Farbe nach DIN 2404
und
Beschriftung gem . Medium, dauerhaft zu versehen .
Wärmedämmungsarten Rohrleitung
A bgehängte Decken, Versorgungsschächte :
Mineralfaserwärmedämmung alukaschiert
In der Vorwandinstallation, Leichtbauwände, unter
Putz und im
Bodenaufbau :
Wärmedämmung aus Polyethylenschaum
Wärmedämmungsarten Armaturen :
Wärmedammkappe mit Polystyrol - Ummantelung
Dämmschalen aus Mineralfasererzeugnissen
zur Dämmung von Rohrleitungen für nichtbrennbare
Flüssigkeiten . Die Dämmdicke ist nach der EnEV in
gültiger
Fassung nach Tabelle 1 auszuführen . Bei der
aluminiumkaschierten Dämmschale sind die Überlappungen
zu
verkleben . Die Rundstöße sind ebensfalls mit
selbstklebenden
A lufolienbändern diffusions - und fugendicht
abzukleben .
Dämmschalen sind mit verzinktem Bindedraht, gemäß DIN
4140 mit 8 Wickelungen pro lfd. M . , zu befestigen .
Formstücke wie z . B Bögen ( Gehrungschnitt oder
Segmentbogen ) und Auschnitte sind entsprechend
zuschneiden .
Zuschnittarbeiten für Formstücke, A usschnitte,
Passstücke,
Stutzen, Endkappen und Kleinmaterial sind mit in den
Einzelpositionen einzukalkulieren .
Baustoffklasse : nichtbrennbar nach DIN 4102-1
Schmelzpunkt : > 1000 °C nach DIN 4102-17
Wärmeleitfähigkeit : 0,035 W /( mK ) EnEV
Rohdichte : > 90 Kg / m 3
A S - Qualität : nach AGI Q 135
Typ : Dämmschale mit Alukaschierung( A 2 )

Sichtbare Leitungen im Keller ausführen  mit
Oberflächenschutz Hart-PVCaus bzw. Hart-PVC
(Kalle-Isogenopak) mit Manschetten an den Isolierenden.
Bögen, Abzweige und sonstige Formstücke sind mit
Formteilen sauber als Sichtmontage auszuführen.

Höhe der Rohre über Standfläche bis 3,0 m.

Komplett liefern und betriebsfertig montieren .
Material und Lohn

**01.05.0010 Rockwool 800 Dämmschale DN 12 - 15 x 20 mm**
Rockwool 800
Dämmschale DN 12 - 15 x 20 mm
wie vor beschrieben, jedoch
Nennweite : DN 12
Da - Rohrleitung : 15 mm
Dämmdicke : 20 mm

liefern und montieren
Menge: 5,000 m

**01.05.0020 Mehrpreis für Hauptposition mit Oberflächenschutz Hart-PVC**
für vorgenannte Position
Mehrpreis für Hauptposition mit Oberflächenschutz
Hart-PVC
aus bzw. Hart-PVC (Kalle-Isogenopak)
mit Manschetten an den Isolierenden. Bögen, Abzweige
und sonstige Formstücke sind mit Formteilen sauber als
Sichtmontage auszuführen.

liefern und montieren
Menge: 5,000 m

**01.05.0030 Rockwool 800 Dämmschale DN 15 - 18 x 20 mm**
Rockwool 800
Dämmschale DN 15 - 18 x 20 mm
wie vor beschrieben, jedoch
Nennweite : DN 15
Da - Rohrleitung : 18 mm
Dämmdicke : 20 mm

liefern und montieren
Menge: 5,000 m

**01.05.0040 Mehrpreis für Hauptposition mit Oberflächenschutz Hart-PVC**
für vorgenannte Position
Mehrpreis für Hauptposition mit Oberflächenschutz
Hart-PVC
aus bzw. Hart-PVC (Kalle-Isogenopak)
mit Manschetten an den Isolierenden. Bögen, Abzweige
und sonstige Formstücke sind mit Formteilen sauber als
Sichtmontage auszuführen.

liefern und montieren
Menge: 5,000 m

**01.05.0050 Rockwool 800 Dämmschale DN 20 - 22 x 20 mm**
Rockwool 800
Dämmschale DN 20 - 22 x 20 mm
wie vor beschrieben, j edoch
Nennweite : DN 20
Da - Rohrleitung : 22 mm
Dämmdicke : 20 mm

liefern und montieren
Menge: 1,000 m

**01.05.0060 Mehrpreis für Hauptposition mit Oberflächenschutz Hart-PVC**
für vorgenannte Position
Mehrpreis für Hauptposition mit Oberflächenschutz
Hart-PVC
aus bzw. Hart-PVC (Kalle-Isogenopak)
mit Manschetten an den Isolierenden. Bögen, Abzweige
und sonstige Formstücke sind mit Formteilen sauber als
Sichtmontage auszuführen.

liefern und montieren
Menge: 1,000 m

**01.05.0070 Rockwool 800 Dämmschale DN 20 - 22 x 30 mm**
Rockwool 800 Dämmschale DN 20 - 22 x 30 mm
Rockwool 800
Dämmschale DN 20 - 22 x 3 0 mm
wie vor beschrieben, j edoch
Nennweite : DN 20
Da - Rohrleitung : 22 mm
Dämmdicke : 30 mm

liefern und montieren
Menge: 5,000 m

**01.05.0080 Mehrpreis für Hauptposition mit Oberflächenschutz Hart-PVC**
für vorgenannte Position
Mehrpreis für Hauptposition mit Oberflächenschutz
Hart-PVC
aus bzw. Hart-PVC (Kalle-Isogenopak)
mit Manschetten an den Isolierenden. Bögen, Abzweige
und sonstige Formstücke sind mit Formteilen sauber als
Sichtmontage auszuführen.

liefern und montieren
Menge: 5,000 m

**01.05.0090 Rockwool 800 Dämmschale DN 25 - 28 x 20 mm**
Rockwool 800
Dämmschale DN 25 - 28 x 3 0 mm
wie vor beschrieben, jedoch
Nennweite : DN 25
Da - Rohrleitung : 28 mm
Dämmdicke : 30 mm

liefern und montieren
Menge: 1,000 m

**01.05.0100 Mehrpreis für Hauptposition mit Oberflächenschutz Hart-PVC**
für vorgenannte Position
Mehrpreis für Hauptposition mit Oberflächenschutz
Hart-PVC
aus bzw. Hart-PVC (Kalle-Isogenopak)
mit Manschetten an den Isolierenden. Bögen, Abzweige
und sonstige Formstücke sind mit Formteilen sauber als
Sichtmontage auszuführen.

liefern und montieren
Menge: 1,000 m

**01.05.0110 Rockwool 800 Dämmschale DN 25 - 28 x 30 mm**
Rockwool 800 Dämmschale DN 25 - 28 x 30 mm
Dämmschale DN 25 - 28 x 3 0 mm
wie vor beschrieben, jedoch
Nennweite : DN 25
Da - Rohrleitung : 28 mm
Dämmdicke : 30 mm

liefern und montieren
Menge: 20,000 m

**01.05.0120 Mehrpreis für Hauptposition mit Oberflächenschutz Hart-PVC**
für vorgenannte Position
Mehrpreis für Hauptposition mit Oberflächenschutz
Hart-PVC
aus bzw. Hart-PVC (Kalle-Isogenopak)
mit Manschetten an den Isolierenden. Bögen, Abzweige
und sonstige Formstücke sind mit Formteilen sauber als
Sichtmontage auszuführen.

liefern und montieren
Menge: 20,000 m

**01.05.0130 Rockwool 800 Dämmschale DN 32 - 35 x 40 mm**
Rockwool 800
Dämmschale DN 32 - 35 x 40 mm
wie vor beschrieben, jedoch
Nennweite : DN 32
Da - Rohrleitung : 35 mm
Dämmdicke : 40 mm

liefern und montieren
Menge: 20,000 m

**01.05.0140 Mehrpreis für Hauptposition mit Oberflächenschutz Hart-PVC**
für vorgenannte Position
Mehrpreis für Hauptposition mit Oberflächenschutz
Hart-PVC
aus bzw. Hart-PVC (Kalle-Isogenopak)
mit Manschetten an den Isolierenden. Bögen, Abzweige
und sonstige Formstücke sind mit Formteilen sauber als
Sichtmontage auszuführen.

liefern und montieren
Menge: 20,000 m

**01.05.0150 Rockwool 800 Dämmschale DN 40 - 42 x 40 mm**
Rockwool 800
Dämmschale DN 40 - 42 x 40 mm
wie vor beschrieben, jedoch
Nennweite : DN 40
Da - Rohrleitung : 42 mm
Dämmdicke : 40 mm

liefern und montieren
Menge: 35,000 m

**01.05.0160 Mehrpreis für Hauptposition mit Oberflächenschutz Hart-PVC**
für vorgenannte Position
Mehrpreis für Hauptposition mit Oberflächenschutz
Hart-PVC
aus bzw. Hart-PVC (Kalle-Isogenopak)
mit Manschetten an den Isolierenden. Bögen, Abzweige
und sonstige Formstücke sind mit Formteilen sauber als
Sichtmontage auszuführen.

liefern und montieren
Menge: 35,000 m

**01.05.0170 Vermörteln von Brandschutzdurchführungen**
Vermörteln von Brandschutzdurchführungen

Rohrleitungstrassen durch deren Verlauf
unterschiedliche
Nutzungsbereiche miteinander verbunden werden, müssen
an
den Durchdringungsstellen ( Wand - und
Deckendurchbrüche )
brandschutztechnische Schottungen erhalten, durch die
eine
Brandfortleitung und Rauchübertragung in andere
Nutzungsbereiche sicher verhindert wird.
Diese Brandschottungen sind nach DIN 4102 in der
Feuerwiderstandsklasse R 90 auszuführen.
Vermörtelung von umlaufenden Ringspalt an
brandschutztechnischen Schottungen im
Wand - und Deckenbereich .
Material : Mauermörtel MG III ( DIN 1053 - 1)
Die ordnungsgemäße Ausführung ist vom AN
nach Abschluss der Arbeiten durch eine
Übereinstimmungserklärung zu bescheinigen .
Für das Aufmaß sind die geschlossenenen
Durchbrüche in einem Grundrissplan nummeriert mit
Durchmesser und Wand- bzw . Deckenstärke anzugeben .
In den Kosten sind systembedingte Komponeten, Hilfs -,
K lein -,
Befestigungs - und Kennzeichnungsschilder sowie
Schalungsmaterialen für eine einwandfreie Herstellung
der
Schottungen mit einzukalkulieren .

Komplett liefern und fachgerecht einbauen .
Material und Lohn
Menge: 80,000 Stck

**01.05.0180 Brandschutzdurchführung Steigeltg ./ HK -Anschlüsse**
Brandschutzdurchführung Steigeltg ./ HK -Anschlüsse
als Durchführung der Rohrleitungen bei
Steigeleitungen und Heizkörperanschlussleitungen durch
die
Geschossdecken, für Rohrleitungen mit einem
Durchmesser bis DN 25 zum Verschluss aller
Kernbohrungen . Rohrabschottung als Rohrummantelung,
Rohrabschottung für nicht brennbare Rohrleitungen
Dämmung wird durch die Wand / Decke geführt .
Zur Durchführung von Dämmung aus Synthese
- Kautschuk,
Polyurethan, Mineralfaser und Schaumglas .
bestehend aus :
- Rohrummantelung ( Montage gemäß
Prüfzeugnis P - 3155 /
0966 - MPA BS )
- Kit ( als Deckenverschluss für den Restspalt )

liefern und montieren .
Material und Lohn
Menge: 50,000 Stck

**01.05.0190 Armacell Tubolit FS Schlauch 12-15mm LDPE**
Armacell Tubolit FS Schlauch endlos, max.
Rohraußendurchmesser 12-15 mm,
Dämmschichtdicke 4 mm, Länge 10 m

Allgemeine Produktbeschreibung Armacell Tubolit FS
endlos
Das umfangreiche Tubolit Dämmstoffsortiment bietet die
passenden Produkte für Wärme- und Schalldämmung sowie
den mechanischen Schutz von Heizungs-, Warmwasser-,
sanitären Kaltwasserleitungen und Abwasserrohren in
privaten und öffentlichen Gebäuden. Die Tubolit
Produkte helfen nachweislich die Energieverluste zu
minimieren, schützen die Rohrleitungen vor aggressiven
Baustoffen, minimieren die Fließgeräusche und
verhindert Tauwasserbildung.

Produktmerkmale
Endlosschlauch mit innenliegender Vliesschicht und
weißer LDPE-Folie (Low Density Polyethylen)
Mit einer Dampfsperre ausgestattet
Die Dicke des Vliesbandes beträgt 3 mm +/- 0,5 mm
Endlosschlauchlänge = 10 m +/- 0,15 m

Armacell-Art.Nr.: TL-12/15-FS
EAN: 7612207142013

liefern und montieren
Menge: 30,000 m

#### Abschnitt 01.06 Kernbohrungen

*Hinweis*
Grundleistung pro Kernbohrung
Die Leistung beinhaltet sämtliche erforderlichen
Arbeiten und
Lieferungen, insbesondere :
- die Kordinierung wie das Einmessen, Positionieren,
Nivellieren, A nzeichnen von Bohrungen .
- Pilotbohrung bis 20 mm .
- das Heranführen der notwendigen Medien,
- Schutzmaßnahmen zum auffangen von Wasser
und Bohrmaterial .
- Sicherungsmaßnahmen gegen Beschädigungen .
- A btransport des herausgebohrten Materials .
- Hilfs - , Klein - und Befestigungsmaterial .
- Werkzeuge und Maschinen auf unterschiedlichen
Arbeitsebenen transportieren und einrichten .
- Reinigung der Baustelle ( besenrein )
- A n - und Abfahrt .
sowie die Kosten für Werkzeuge und Maschinen und
den dazugehörigen Verschleißmaterialien sind mit
einzukalkulieren .
komplett fachgerecht herstellen .

**01.06.0010 Kernbohrung durch Wände/ Mauerwerk 28-48 cm stark, bis DN 250**
Kernbohrung durch Wände/ Mauerwerk
28-48 cm stark, bis DN 250
wie vor beschrieben, jedoch durch Wände mit einer
Stärke von
bis zu 28-38 cm für Rohrleitungen bis DN 150 - DN 250
( incl .
Brandschutzschale )
Menge: 1,000 Stck

**01.06.0020 Abdeckfolie**
Abdeckfolie für Abdeckung von Einrichtungen bei
Montagearbeiten ,auslegen und wieder entfernen, aus
Polyethylen 0,2 mm dick
Abrechnung nach Aufmaß
Menge: 10,000 qm

#### Abschnitt 01.07 Rohrleitungen

**01.07.0010 Temponox-Rohr 1.4520, 15x1,0 Viega 591175**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

15 X 1,0 (600)  Viega 591175

liefern und montieren
Menge: 5,000 m

**01.07.0020 Temponox-Rohr 1.4520, 18x1,0 Viega 591182**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

18 X 1,0 (240)  Viega 591182

liefern und montieren
Menge: 5,000 m

**01.07.0030 Temponox-Rohr 1.4520, 22x1,2 Viega 591199**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

22 X 1,2 (420)  Viega 591199

liefern und montieren
Menge: 5,000 m

**01.07.0040 Temponox-Rohr 1.4520, 28x1,2 Viega 591205**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

28 X 1,2 (240)  Viega 591205

liefern und montieren
Menge: 5,000 m

**01.07.0050 Temponox-Rohr 1.4520, 35x1,5 Viega 591212**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

35 X 1,5 (180)  Viega 591212

liefern und montieren
Menge: 5,000 m

**01.07.0060 SpiroVent RV2: Messing, 1 1/4", 10 bar, 110 °C**
SpiroVent RV2: Messing, 1 1/4", 10 bar, 110 °C
SpiroVent Mikroluftblasenabscheider RV2

Messingausführung DN 32 IG

SpiroVent Mikroluftblasenabscheider mit variablen
Anschluss für vertikale oder horizontale Rohrleitungen,
zur kontinuierlichen Entfernung von Luft-und
Mikroluftblasen aus Heiz- u. Kühlkreisläufen.

Medium Wasser und Wasser/Glykol (50/50%). Gehäuse in
Messingausführung.

Entgasung durch den Spirorohreinsatz bis auf einen
Restluftanteil v. 0,4 Prozent. Entlüftung mit nicht
absperrbarem permanent Entlüftungsventil.

 === Herstellergarantie: 20 Jahre ===

Technische Daten:
Nennweite: DN 32
Rohranschluss: Innengewinde
Gehäuse: Messing
Einbaulänge: 128 mm
Max. Betriebsdruck: 10 bar
Max. Vorlauftemperatur: 110 Grad C
Max. Durchsatz: 3,6 cbm/h
Max. Fließgeschwindigk.:1,0 m/s
Max. Druckverlust: 2,5 kPa
Inhalt: 1,12 Liter
Gewicht: 4 kg
Fabrikat: Spirotech bv
Typ:SpiroVent RV2 DN 32 IG
Artikel-Nr.:UA125W

liefern und montieren
Menge: 2,000 Stk

**01.07.0070 SpiroTrap Schlammabscheider MBL: Messing, 1 1/4" IG**
SpiroTrap Schlammabscheider MBL: Messing, 1 1/4" IG
SpiroTrap Schlammabscheider MBL mit Magnet

Messingausführung DN 32 IG
SpiroTrap MBL - Schlammabscheider mit variablen
Anschluss für vertikale oder horizontale Rohrleitungen.
Leistungssteigernde magetische Unterstützung durch
abnehmbarem, externen Magnet.
Schnelle und kontinuierliche Entfernung
ferromagnetischer und nicht magnetischer Schmutz-und
Schlammpartikel aus Heiz- oder Kühlkreisläufen.

Medium Wasser und Wasser/Glykol (50/50%).

Gehäuse in Messingausführung. Schlammabscheidung bis zu
einer Partikelgröße von 5 Mikrometer -ohne
Betriebsunterbrechung abscheiden und abschlammen durch
den Spirorohreinsatz. Mit abschraubbarem
Gehäuseunterteil zuReinigungs- und Revisionsarbeiten.

Komplett mit Abschlammhahn.

===Herstellergarantie: 20 Jahre===

Technische Daten:
Nennweite: DN 32
Rohranschluss: Innengewinde
Gehäuse: Messing
Einbaulänge: 128 mm
Max. Betriebsdruck: 10 bar
Max. Vorlauftemperatur: 110 Grad C
Max. Durchsatz: 3,6 cbm/h
Max. Fließgeschwindigk.1,0 m/s
Max. Druckverlust: 2,2 kPa
Inhalt: 0,75 Liter
Gewicht: 3,6 kg
Fabrikat: Spirotech bv
Typ:SpiroTrap MBL DN 40 IG
Artikel-Nr.: UE125WJ

liefern und montieren
Menge: 1,000 Stk

**01.07.0080 Fertigisolierung für SpiroVent RV2 - 1 1/4" IG**
Fertigisolierung für SpiroVent RV2 - 1 1/4" IG
Fertigisolierung für SpiroVent Luftabscheider RV2 aus
Messing, bis 110 GrdC.

Halbschalen aus wärmestabilisiertem EPP-Hartschaum nach
GEG. Passend für SpiroVent Luftabscheider RV2 - 1 1/4"
IG.

 Fabrikat: Spirotech bv
Artikel-Nr.:TUR125

liefern und montieren
Menge: 3,000 Stk

#### Abschnitt 01.08 Stundenlohnarbeiten

*Hinweis*
Stundenlohnarbeiten werden nur anerkannt, wenn sie auf
ausdrückliche Anordnungen des Auftraggebers ausgeführt
werden. Die in den Positionen angegebenen Lohn- b zw.
Entgeltgruppen dienen nur zur Festlegung der erwarteten
Qualifikation der Personen, die die
Stundenlohnarbeiten
a usführen. Der Nachweis über die angefallenen
Stundenlohnarbeiten ist zu führen und durch
Taglohnzettel, die
dem Auftraggeber spätestens am nächsten Arbeitstag zur
Bestätigung vorzulegen sind, zu erbringen . Der
Einheitspreis gilt
unabhängig von der Anzahl der abzurechnenden Stunden .

**01.08.0010 Stunde für einen Obermonteur/Monteur**
Stunde für einen Obermonteur/Monteur
für die Durchführung von unvorhersehbaren
Arbeiten . Die Beauftragung erfolgt nach Anweisung
durch
die Bauleitung . Einschl . aller Zuschläge für Lohn -
und
Nebenkosten, Auslösungen, Fahrtkosten, etc . zum
Nachweis .
Menge: 20,000 Std

**01.08.0020 Stunde für einen Helfer/Azubi**
Stunde für einen Helfer/Azubi
für die Durchführung von unvorhersehbaren
Arbeiten . Die Beauftragung erfolgt nach Anweisung
durch
die Bauleitung. Einschl . aller Zuschläge für Lohn -
und
Nebenkosten, Auslösungen, Fahrtkosten, etc . zum
Nachweis.
Menge: 20,000 Std

#### Abschnitt 01.09 Inbetriebnahme und Dokumentation

**01.09.0010 Inbetriebnahme und Dokumentation nach DIN EN12170**
Inbetriebnahme und Dokumentation nach DIN EN12170

Spülen
Für die Sicherstellung einer einwandfreien Funktion
aller Bauteile und Armaturen ist ein Spülen des
Rohrnetzes zur Entfernung von Rückständen aus
Verarbeitung und Installation erforderlich. Der
Spülvorgang kann mit Wasser, Wasser-Luftgemischen oder
bei Frostgefahr mit Frostschutzgemischen erfolgen.
Empfindliche Armaturen wie Wärmemengenzähler,
Regulierventile u.ä. sind vor dem Spülvorgang durch
Passstücke zu ersetzen. Schmutzfänger, Siebe und
Filter, die für den Spülvorgang nicht ausgebaut wurden,
sind vor Inbetriebnahme zu reinigen.

Druckprüfung
Vor dem Überdecken der Leitungen ist eine Druckprüfung
durchzuführen. Wasserheizungen sind mit einem Druck zu
prüfen, der dem Ansprechdruck des Sicherheitsventils
entspricht (VOB/C-DIN 18380). Für den Prüfdruck nicht
ausgelegte Armaturen und Apparate werden erst nach der
Druckprobe installiert und durch Passstücke ersetzt.
Druckprüfungen sind durch Protokolle mit Angabe von
Datum, wesentlichen Anlagendaten, Prüfdruck und Dauer
der Belastung zu dokumentieren.
Einregulieren der Anlage
Nach VOB/C-DIN 18380 ist der hydraulische Abgleich so
durchzuführen, dass alle Wärmeverbraucher entsprechend
ihrem Wärmebedarf versorgt werden. Das Einregulieren
ist für die Abnahme vorzunehmen, wobei die endgültige
Einstellung regelungsspezifischer Werte wie
Vorlauftemperatur und Heizkurve erst am Ende der ersten
Heizperiode nach Fertigstellung des Gebäudes erfolgt.
Für die ordnungsgemäße Druckhaltung ist der Vordruck
des Membranausdehnungsgefäßes in Abhängigkeit des
statischen Anlagendrucks (Gebäudehöhe) korrekt
einzustellen.

Abnahme, Einweisung, Übergabe, Inspektion und Wartung
Die Abnahme umfasst eine vollständige Prüfung des
Materials, der Einhaltung technischer und behördlicher
Vorschriften, der Vollständigkeit aller Dokumentationen
wie auch eine Funktionsprüfung der gesamten Anlage mit
Sicherheitseinrichtungen, Wärmeerzeugern, Heizflächen,
Schalt- und Regeleinrichtungen im Rahmen eines
Probebetriebs. Einweisung und Übergabe an den Betreiber
erfolgen durch den Anlagenhersteller und umfassen das
Überreichen von Prüf- und Herstellerbescheinigungen,
Wartungs- und Bedienungsanleitungen, Anlagenschemata
und Protokolle.
In Heizungsanlagen, die ein qualifiziertes
Bedienungspersonal erfordern, sind Betriebs-, Wartungs-
und Bedienungsanleitungen gemäß DIN EN 12170 zu
erstellen.
Menge: 1,000 Stck

**01.09.0020 Inbetriebnahme Vitocal 200-A/...**
Inbetriebnahme einer
Luft/Wasser-Waermepumpe,
Monoblock-Ausfuehrung:
- Vitocal 200-A
- Vitocal 222-A
- Vitocal 25x-A
- Vitocal 300-A
- Vitocal 350-A
Voraussetzungen fuer die Inbetriebnahme:
- Die Anlage muss in Deutschland liegen,
mit PKW ohne Erschwernis zu erreichen
und der Zugang zu den in Betrieb zu
nehmenden Komponenten sicher gestellt
sein.
- Die Terminabsprache muss mindestens 5
Werktage vorher mit Viessmann
abgestimmt werden.
- Die Anlage muss nach einem Viessmann
Schema gemaess Planungsunterlage
"Anlagenbeispiele" und korrekt
dimensionierten Rohrquerschnitten
fertig montiert und betriebsbereit
sein.
- Die elektrische Verdrahtung muss nach
gueltigen VDE-Richtlinien ausgefuehrt
sein.
- Die Anlage muss gespuelt und mit Wasser
nach VDI2035 befuellt und entlueftet
sein.
- Die Heizflaechen muessen bereits in
Betrieb sein, damit die erzeugte Waerme
abgefuehrt werden kann.
Leistungsumfang der Inbetriebnahme
Anlagenaufbau pruefen:
- Pruefung Montage und Hydraulik
- Pruefung der Wasserqualitaet
hinsichtlich Haerte, pH-Wert und
Leitfaehigkeit
Elektrische Installation pruefen:
- Pruefung Verdrahtung, Absicherung und
Platzierung der Sensoren
Inbetriebnahme und Probelauf:
- Anpassung regelungstechnische
Einstellungen auf die Anlagenhydraulik
- Pruefung/Einstellung Aktoren und
Sensoren
- Pruefung/Anpassung
verbrennungstechnische Einstellung
- Probelauf und Kontrolle der
Anlagenfunktionen
Einweisung Anlagenbetreiber:
- Einweisung in die Regelungsbedienung
bezueglich Schaltzeiten, Raumsollwerte,
Betriebsarten und Stoerabfrage
- Anlagenbetreiber muss vor Ort sein.
- Hinweise zu empfohlenen
Wartungsmassnahmen im Betrieb
Abnahmeprotokoll:
- Zusendung eines Abnahmeprotokolls
spaetestens 5 Tage nach Inbetriebnahme

Bestellnummer: 7004794
Menge: 1,000 Stck

**01.09.0030 Servicepaket 2 Jahre Comfort+...**
Servicepaket 2 Jahre Comfort+ Vitocal
2 Jahre Viessmann Comfort+ Kundenservice
fuer die Waermepumpe:
- Permanente Inspektion durch die
Viessmann Leitwarte
- Effizienzoptimierung durch
bedarfsbezogene Anpassung der
Parameter
- Proaktive Stoerfallkoordination durch
Viessmann
- Bedarfsbezogene Wartung der
Waermepumpe, spaetestens nach 2 Jahren
- Das Paket ist Foerderfaehig gemaess
Foerderrichtlinien des BEG
Leistungsumfang:
- Die Leistungen beginnen ab
registrierter Inbetriebnahme des
Waermeerzeugers fuer die Dauer von 2
Jahren. Online-Registrierung der
Anlage und Aktivierung des
Servicepaketes durch den Fachbetrieb
oder den Anlagenbetreiber innerhalb 12
Monate nach Rechnungsstellung durch
Viessmann.
Permanente Ferninspektion:
- Bei der Ferninspektion findet eine
permanente Bewertung des
Systemzustandes durch die Viessmann
Leitwarte anhand der Daten des
aufgeschalteten Systems statt.
Vor Ort Wartung:
- Die Wartung/Inspektion vor Ort erfolgt
bedarfsbezogen, spaetestens nach 2
Jahren.
- Sichtpruefung/Dichtheitspruefung
- Reinigung
- Funktionspruefung
- Dokumentation
Inspektionsbericht
Der Inspektionsbericht gibt Auskunft
ueber den allgemeinen Betriebszustand des
Systems und die wichtigsten Ergebnisse
der permanenten Ferninspektion. Er gilt
als Nachweis fuer die jaehrliche
Inspektion zur Sicherstellung einer
bestehenden Garantie, sofern keine
Vor-Ort-Wartung stattgefunden hat.
Remote-Optimierung
Im Rahmen der datengestuetzten
permanenten Ferninspektion werden
kontinuierlich Analysen durchgefuehrt, um
Effizienzpotentiale zu identifizieren.
Zur Remote-Optimierung gehoeren
Einstellungen, die die Anlageneffizienz
ohne Komforteinbussen verbessern und eine
fehlerfreie Funktion der Anlage
sicherstellen.
Stoerfallkoordination durch Viessmann
Viessmann fuehrt einen Leitwartenbetrieb
zur Stoerfallkoordination durch. Liegt an
der Anlage ein Fehler vor bzw. wird ein
absehbarer Fehler durch die permanente
Ferninspektion gemeldet, erfolgt die
Koordination und Definition der weiteren
Massnahmen mit dem Auftraggeber.
Voraussetzungen:
- Online-Registrierung der Anlage und
Aktivierung des Servicepaketes durch
den Fachbetrieb oder den
Anlagenbetreiber innerhalb 12 Monate
nach Rechnungsstellung durch Viessmann
- Fachgerechte Planung und Installation
der Anlage.
- Der Standort und die Verwendung des
Produkts muessen in Deutschland liegen
- Dauerhafte Aufschaltung der Anlage mit
ViCare App

Betsellnummer: 7021164
Menge: 1,000 Stck

**01.09.0040 Revisionsunterlagen**
Revisionsunterlagen
Spätestens 14 Tage vor der Abnahme gemäß
12 VOB ,Teil B, hat der Auftragnehmer die
erforderlichen
Revisionsunterlagen in 2 -facher Ausfertigung, im DIN
A4 - Ordner der BL ,auszuhändigen .
Hierzu gehören :
- Grundrisspläne und Anlagenschemen nach
Istzustand als Bestandspläne im dwg Format und
Pdf-Format auf DVD
- Bedienungs - und Wartungsanweisungen
- Gerätebeschreibungen
- alle Protokoll über die Druckproben wie in den
vorgenannten Positionen beschrieben
- gegebenfalls Fotos aus v . g. P ositionen auf DVD
- Funktionsbeschreibung für jede Anlage
- Geräteliste ( Hersteller mit Anschrift, Typ,Größe)
- Liste über Ersatzteile und Verschleißteile
Menge: 1,000 Stck

### Bereich 02 Heizungsanlage

#### Abschnitt 02.01 Demontage und Entsorgung von Nachtspeichergeräten

*Hinweis*
In den Häusern ist die elektrische Anlage der
Speicherheizung teilweise zu demontieren, sowie die
Speicheröfen in den Wohnungen abzuklemmen und
fachgerecht und ordnungsgemäß nach Vorgabe der TRGS 519
zu entsorgen.
Über die Entsorgung ist ein Nachweis zu erbringen,
welcher unaufgefordert der Bauleitung des AG zu
übergeben ist. Bei fehlenden Nachweisen kommt die
Demontage nicht zur Abrechnung.
Es muss bei der Demontage und Entsorgung der
Speicherheizung davon ausgegangen werden, dass diese
nur  heizungsstrangweise bzw. einzeln erfolgen kann.
Die Anschlussdosen der Geräte sind zu demontieren und
zu entsorgen, die Schalterdose ist mit einem
Dosendeckel zu schließen.
Die Kosten der Demontage, Entsorgung, Abklemmarbeiten
an den Speicherheizungen,, Kleinmaterial (Dosendeckel,
Klemmen etc.), sind in die Position NSP-Anlage
spannungsfreischalten einzurechnen und verstehen sich
als ein Stück Komplettleistung je Wohnung.
Raumthermostate sind spannungsfrei zu schalten und die
Stromkreise in der Unterverteilung abzuklemmen.
Raumthermostate dürfen nur nach Absprache mit der
Bauleitung des AG demontiert werden.

Die Doppeltarifzähler  und Rundsteuergeräte sind zu
demontieren und unverzüglich der Stadtwerke zu
übergeben. Ist eine Wohnung komplett ohne
Speicherheizung, ist der dazugehörige Zähler sofort den
Stadtwerken zu übergeben. Sollten, durch
Nichteinhaltung dieser  Vorgehensweise, dem Mieter
Kosten durch anfallende Zählermiete entstehen, hat der
AN diese zu tragen. Der Zeitpunkt der Zählerdemontage
ist zu dokumentieren und von der Bauleitung des AG
gegenzuzeichnen.
Die jeweiligen Zählernummern und Zählerstände  (NT/HT)
sind ebenfalls zu dokumentieren und der Bauleitung des
AG zu übergeben.
Auf Grund der Tarifänderung für die Mieter hat der AN
die erforderlichen Zähleranträge rechtzeitig und
unaufgefordert zu bearbeiten. Die Anträge sind durch
den AN beim zuständigen EVU einzureichen, damit eine
kurzfristige Zählermontage gewährleistet ist.
Abrechnung hierzu erfolgt hausweise und beinhaltet die
Bearbeitung der Zähleranträge, den Zähleraustausch
/-montage sowie die Rückgabe der Doppeltarifzähler beim
zuständigen EVU.

**02.01.0010 Speicherofen entsorgen 4 KW**
Menge: 24,000 Stck

**02.01.0020 Speicherofen entsorgen 6 KW**
Menge: 8,000 Stck

**02.01.0030 NSP-Anlage spannungsfreischalten**
Menge: 12,000 Stck

**02.01.0040 Schnellheizer demontieren**
Menge: 12,000 Stck

#### Abschnitt 02.02 Heizkörper

*Hinweis*
Vor Einbau bzw. Bestellung der nachstehenden Heizkörper
sind an Ort und Stelle, anhand der
Ausführungszeichnungen,
sämtliche Brüstungshöhen und Einbaustellen auf
Richtigkeit
hin zu überprüfen.

Das Verarbeiten der Ausgleichs-Winkel erfolgt, nach der
Empfehlung des Herstellers mit Hilfe einer
AWA-Montagelehre. Diese dient zum schnellen Einmessen
und Markieren des Höhen- und Tiefenabstandes zwischen
Heizkörperverschraubung und HZ HKU und Übertragen der
Maße auf HZ AWA und HZ PBV.

HZ AWA-Montagelehre Art.-Nr. 9153

**02.02.0010 Kermi x2 Profil-V Typ22 BH600x100x1400mm QN2332, weiß, 10bar, Vent. li, m.Abd.**
Kermi x2 Profil-V Typ22 BH600x100x1400mm
QN2332, weiß, 10bar, Vent. li, m.Abd.
Höhe: 600 mm
Länge: 1400 mm
Tiefe: 100 mm
Farbe: weiß

liefern und montieren
Menge: 12,000 PCE

**02.02.0020 Kermi x2 Profil-V Typ22 BH600x100x1400mm QN2332, weiß, 10bar, Vent. re, m.Abd.**
Kermi x2 Profil-V Typ22 BH600x100x1400mm
QN2332, weiß, 10bar, Vent. re, m.Abd.
Höhe: 600 mm
Länge: 1400 mm
Tiefe: 100 mm
Farbe: weiß

liefen und montieren
Menge: 12,000 PCE

**02.02.0030 Kermi Basic-50 Bad Heizkörper 1770x35x599mm QN993, weiß**
Kermi Basic-50 Bad Heizkörper 1770x35x599mm
QN993, weiß
Höhe: 1770 mm
Länge: 599 mm
Tiefe: 35 mm
Farbe: weiß

liefern und montieren
Menge: 12,000 Stck

**02.02.0040 Kermi x2 Profil-V Typ33 BH600x155x700mm QN1565, weiß, 10bar, Vent. li, m.Abd.**
Kermi x2 Profil-V Typ33 BH600x155x700mm
QN1565, weiß, 10bar, Vent. li, m.Abd.
Höhe: 600 mm
Länge: 700 mm
Tiefe: 155 mm
Farbe: weiß

liefern und montieren
Menge: 6,000 PCE

**02.02.0050 Kermi x2 Profil-V Typ33 BH600x155x700mm QN1565, weiß, 10bar, Vent. re, m.Abd.**
Kermi x2 Profil-V Typ33 BH600x155x700mm
QN1565, weiß, 10bar, Vent. re, m.Abd.
Höhe: 600 mm
Länge: 700 mm
Tiefe: 155 mm
Farbe: weiß

liefern und montieren
Menge: 6,000 PCE

**02.02.0060 OVENTROP-Anschluss-Set für Badheizkörper "Multiblock T/Uni SH",Durchgang, weiß**
OVENTROP-Anschluss-Set für Badheizkörper "Multiblock
T/Uni SH", Durchgang, weiß
Anschluss-Sets für Badheizkörper Multiblock T zur
Verwendung an Heizkörpern mit Vor- und
Rücklaufanschluss. Rohrabstand 50 mm. Kennzeichnung auf
Gehäuse OV 2. Bestehend aus: - Multiblock T,
Zweirohrarmatur Durchgangsform mit Voreinstellung -
Design-Abdeckung, Durchgangsform - Uni SH, Thermostat
mit Gewindeanschluss M 30 x 1,5 - SH -Cap Einsetzbar:
im Zweirohrbetrieb als Thermostatventil, als
Absperrverschraubung, zum Entleeren, zum Befüllen. Mit
Nullstellung. Sollwertbereich: 7-28 C Skalenkappe: 0
1-5
Artikelnr.: 1184183

liefern und montieren
Menge: 12,000 Stck

**02.02.0070 OVENTROP-Thermostat "Uni L" 7-28 C, 0 * 1-5, Flüssig-Fühler, weiß**
OVENTROP-Thermostat "Uni L"
7-28 C, 0 * 1-5, Flüssig-Fühler, weiß

liefern und montieren
Menge: 36,000 Stck

**02.02.0080 Einregulieren der statischen Heizung**
Einregulieren der statischen Heizung
kompl . Einregulieren der statischen Heizung
mit Einstellung der erforderlichen Wassermengen für die
einzelnen Steigestränge an den Strandgregulierventilen
, sowie
Erstellung eines Einregulierungsprotokolls zum Nachweis
bei
der Bauleitung . Die Dokumentation wird abschließend
Bestandteil des Revisionsordner .
Menge: 1,000 Stck

#### Abschnitt 02.03 Rohrleitungen und Strangventile

*Hinweis*
Das Verarbeiten der Ausgleichs-Winkel erfolgt, nach der
Empfehlung des Herstellers mit Hilfe einer
AWA-Montagelehre. Diese dient zum schnellen Einmessen
und Markieren des Höhen- und Tiefenabstandes zwischen
Heizkörperverschraubung und HZ HKU und Übertragen der
Maße auf HZ AWA und HZ PBV.

HZ AWA-Montagelehre Art.-Nr. 9153

**02.03.0010 Temponox-Rohr 1.4520, 15x1,0 Viega 591175**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

15 X 1,0 (600)  Viega 591175

liefern und montieren
Menge: 130,000 m

**02.03.0020 Temponox-Rohr 1.4520, 18x1,0 Viega 591182**
*** Bedarfsposition ohne GB
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

wie

18 X 1,0 (240)  Viega 591182

liefern und montieren
Menge: 1,000 m

**02.03.0030 Temponox-Rohr 1.4520, 22x1,2 Viega 591199**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

22 X 1,2 (420)  Viega 591199

liefern und montieren
Menge: 150,000 m

**02.03.0040 Temponox-Rohr 1.4520, 28x1,2 Viega 591205**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

28 X 1,2 (240)  Viega 591205

liefern und montieren
Menge: 30,000 m

**02.03.0050 Temponox-Rohr 1.4520, 35x1,5 Viega 591212**
Temponox-Rohr 1.4520,
Edelstahlrohr aus Werkstoff 1.4520,
Anwendung nur für geschlossene Heiz-
und Kühlkreisläufe,
nicht für die Trinkwasserinstallation
zugelassen!
6 m in Stangen,
Modell-Nr. 1703

Einschließlich sämtlicher Form- und Verbindungsstücke
sowie der Zuschläge für Befestigungen, bestehend aus:
Profileisen, korrosionsgeschützt, mit
Metallspreizdübeln,
Schrauben und Rohrschellen mit Weichgummieinlage oder Pendelaufhängungen mit Spreizdübel,
Schrauben und verz. Bandeisen sowie Sonderbefestigung
als Montageschienen.Im Bereich der sichtbar verlegten
Leitungen sind Duo-Schellen z.B. BIS Duplo KS
(mind.zweimal pro Geschoss) mit weißen Weichgummieinlagen bzw. Schellen aus PP-Zentralbefestigung
( Fabr. Müpro, Sikla o.ä.) zu verwenden.

35 X 1,5 (180)  Viega 591212

liefern und montieren
Menge: 120,000 m

**02.03.0060 Danfoss Strangdifferenzdruckregler ASV-P ASV-P 15, Rp 1/2, Sollwert 0,1 bar**
*** Bedarfsposition ohne GB
Danfoss Strangdifferenzdruckregler ASV-P
ASV-P 15, Rp 1/2, Sollwert 0,1 bar

liefern und montieren
Menge: 1,000 Stck

**02.03.0070 Danfoss Strangdifferenzdruckregler ASV-P ASV-P 20, Rp 3/4, Sollwert 0,1 bar**
*** Bedarfsposition ohne GB
Danfoss Strangdifferenzdruckregler ASV-P
ASV-P 20, Rp 3/4, Sollwert 0,1 bar

liefern und montieren
Menge: 1,000 Stck

**02.03.0080 Danfoss Strangdifferenzdruckregler ASV-P ASV-P 25, Rp 1, Sollwert 0,1 bar**
Danfoss Strangdifferenzdruckregler ASV-P
ASV-P 25, Rp 1, Sollwert 0,1 bar

liefern und montieren
Menge: 8,000 Stck

**02.03.0090 Danfoss Strangdifferenzdruckregler ASV-P ASV-P 32, Rp 1 1/4, Sollwert 0,1 bar**
Danfoss Strangdifferenzdruckregler ASV-P
ASV-P 32, Rp 1 1/4, Sollwert 0,1 bar

liefern und montieren
Menge: 4,000 Stck

**02.03.0100 Danfoss Strangregulier- und Messventil ASV-BD 15, Impulsleit, ASV-P/PV, Rp 1/2**
*** Bedarfsposition ohne GB
Danfoss Strangregulier- und Messventil
ASV-BD 15, Impulsleit, ASV-P/PV, Rp 1/2

liefern und montieren
Menge: 1,000 Stck

**02.03.0110 Danfoss Strangregulier- und Messventil ASV-BD 20, Impulsleit, ASV-P/PV, Rp 3/4**
*** Bedarfsposition ohne GB
Danfoss Strangregulier- und Messventil
ASV-BD 20, Impulsleit, ASV-P/PV, Rp 3/4

liefern und montieren
Menge: 1,000 Stck

**02.03.0120 Danfoss Strangregulier- und Messventil ASV-BD 25, Impulsleit, ASV-P/PV, Rp 1**
Danfoss Strangregulier- und Messventil
ASV-BD 25, Impulsleit, ASV-P/PV, Rp 1

liefern und montieren
Menge: 8,000 Stck

**02.03.0130 Danfoss Strangregulier- und Messventil ASV-BD 32, Impulsleit, ASV-P/PV, Rp 5/4**
Danfoss Strangregulier- und Messventil
ASV-BD 32, Impulsleit, ASV-P/PV, Rp 5/4

liefern und montieren
Menge: 4,000 Stck

**02.03.0140 Danfoss Impulsleitung 1,5 m für ASV-P/PV/I/M**
Danfoss Impulsleitung 1,5 m für
ASV-P/PV/I/M

liefewrn und montieren
Menge: 12,000 Stck

**02.03.0150 Danfoss EPP-Isolierschale DN 15-20 für ASV-PV, bis Medium 120 C, schwarz**
*** Bedarfsposition ohne GB
Danfoss EPP-Isolierschale DN 15-20
für ASV-PV, bis Medium 120 C, schwarz

liefern und montieren
Menge: 1,000 Stck

**02.03.0160 Danfoss EPP-Isolierschale DN 25 für ASV-PV, bis Medium 120 C, schwarz**
Danfoss EPP-Isolierschale DN 25
für ASV-PV, bis Medium 120 C, schwarz

liefern und montieren
Menge: 16,000 Stck

**02.03.0170 Danfoss EPP-Isolierschale DN 32 für ASV-PV, bis Medium 120 C, schwarz**
Danfoss EPP-Isolierschale DN 32
für ASV-PV, bis Medium 120 C, schwarz

liefern und montieren
Menge: 8,000 Stck

**02.03.0180 HZ-Heizkörperanschluss 15mm V Pressen Cu/C-Stahl Pressen Kontur V**
HZ-Heizkörperanschluss, 15 mm, Kontur V, Pressen;
Artikelnummer: 1445

HZ-Heizkörperanschluss, 15 mm, Kontur V, zum Pressen
von Cu/C-Stahl. Zweiteiliger HZ Heizkörperanschlüsse
aus Messing für den schnellen Heizkörperanschluss bei
der Vorwandinstallation.

Produkteigenschaften:
- hohes Durchflussvermögen
- für Kupfer- und Stahlrohre
- max. 10 Bar Betriebsdruck
- max. 90 °C Dauerbetriebstemperatur

Geeignet für:
- Ausgleichs-Winkel-Absperrverschraubung (AWA)
voreinstellbar absperrbar bzw. wahlweise auch
entleerbar

Artikelnummer: 1445

liefern und montieren.
Menge: 48,000 Stck

**02.03.0190 HZ-Ausgleichswinkelabsperrung AWA mit HZ-Klemmringverschr. Nr 1034 für HKU**
HZ-Ausgleichswinkelabsperrung AWA, mit
HZ-Klemmringverschraubung für HKU; Artikelnummer: 1022
+ Hinzufügen

HZ-Ausgleichswinkelabsperrung AWA, absperrbare,
voreinstellbare Verbindung zwischen
HZ-Heizkörperanschluss und Ventilkompaktheizkörper.

Kupferrohr mit Klemmringverschraubung ½", O 15mm, für
die Verbindung zwischen HZ-HKU und
Ventilkompaktheizkörper.

- absperrbar

- voreinstellbar

- 15 mm Kupferrohr, vernickelt

- passt zu allen HZ Heizkörperanschlüssen

- Tiefe: 125 mm, Höhe: 100 mm

- Höhe und Tiefe durch Ablängen frei wählbar

- inkl. Klemmringverschraubung zum Heizkörperanschluss

- kein Hahnblock erforderlich

Artikelnummer: 1022

liefern und montieren.
Menge: 40,000 Stck

**02.03.0200 HZ-Paßbogenverschraubung PBV mit HZ-Klemmringverschr. Nr 1034 für HKU**
HZ-Paßbogenverschraubung PBV, mit
HZ-Klemmringverschraubung für HKU; Artikelnummer: 1021

HZ-Paßbogenverschraubung PBV, schnelle und flexible
Verbindung zwischen HZ-Heizkörperanschluss und
Ventilkompaktheizkörper.

Kupferrohr mit Klemmringverschraubung ½", O 15mm, für
Verbindung zwischen HZ-HKU und Ventilkompaktheizkörper.

- 15 mm Kupferrohr, vernickelt

- passt zu allen HZ Heizkörperanschlüssen

- Tiefe: 120 mm, Höhe: 72 mm

- Höhe und Tiefe durch Ablängen frei wählbar

- inkl. Klemmringverschraubung zum Heizkörperanschluss

- kein Hahnblock erforderlich

Artikelnummer: 1021

liefern und montieren
Menge: 8,000 Stck

**02.03.0210 HZ-Klemmringverschraubung KVA 15 x 3/4" zw. HZ-AWA/ PBV u. Heizkörper m. 3/4" AG**
HZ-Klemmringverschraubung KVA 15 x 3/4"; Artikelnummer:
1025

HZ-Klemmringverschraubung KVA 15 x 3/4", Vernickelte
Klemmringverschraubung für die Verbindung von Passbogen
(PBV) oder Ausgleichswinkelabsperrverschraubung (AWA-E,
AWA) und Ventilkompaktheizkörper mit _`` Außengewinde.

Artikelnummer: 1025

liefern und montieren.
Menge: 48,000 Stck

#### Abschnitt 02.04 Verkleidungen für Heizungsleitungen

*Hinweis*
Zuschnitt der Fußleisten

Der Zuschnitt erfolgt nach der Empfehlung des
Herstellers mit einer Ausklinkzange und
Gehrungsscheidlade. Die Ausklinkzange ist eine schnelle
und saubere Verarbeitung der HZ-Heizkörperanschlüsse in
Verbindung mit den HZ-Kunststoffsockelleisten.
Für einen exakten Gehrungsschnitt wird die Verwendung
der Gehrungsschneidlade empfohlen.
HZ Ausklinkzange  Art.-Nr.9150
HZ Gehrungsschneidlade  Art.-Nr.146
HU Abhebewerkzeug  Art.-Nr.9151

**02.04.0010 HZ-Steigstrangprofil U-Form, 75-150 mm weiß Länge 3 Meter**
*** Bedarfsposition ohne GB
HZ-Steigstrangprofil U-Form, 75-150 mm
weiß Länge 3 Meter
Art-Nr: 880

liefern und montieren
Menge: 1,000 lfm

**02.04.0020 HZ-Befestigungsklammer STP-U 75-150 für Steigstrangprofil U-Form 75-150**
*** Bedarfsposition ohne GB
HZ-Befestigungsklammer STP-U 75-150
für Steigstrangprofil U-Form 75-150
Art-Nr: 889

liefern und montieren
Menge: 1,000 Stck

**02.04.0030 HZ-Steigstrangprofil U-Form, 100-200 mm weiß Länge 3 Meter**
*** Bedarfsposition ohne GB
HZ-Steigstrangprofil U-Form, 100-200 mm
weiß Länge 3 Meter
Artikel 980

liefern und montieren
Menge: 1,000 lfm

**02.04.0040 HZ-Befestigungsklammer STP-U 100-200 für Steigstrangprofil U-Form 100-200**
*** Bedarfsposition ohne GB
HZ-Befestigungsklammer STP-U 100-200
für Steigstrangprofil U-Form 100-200
Artikel 980

liefern und montieren
Menge: 1,000 Stck

**02.04.0050 HZ-Steigstrangprofil L-Form, 75-150 mm weiß Länge 3 Meter**
HZ-Steigstrangprofil L-Form, 75-150 mm
weiß Länge 3 Meter
Art-Nr: 6280

liefern und montieren
Menge: 46,000 lfm

**02.04.0060 HZ-Steigstrangprofil L-Form, 100-200 mm weiß Länge 3 Meter**
HZ-Steigstrangprofil L-Form, 100-200 mm
weiß Länge 3 Meter
Artikel 6380
Menge: 50,000 lfm

**02.04.0070 HZ-Befestigungsklammer STP-L 75-150 für Steigstrangprofil L-Form 75-150**
HZ-Befestigungsklammer STP-L 75-150
für Steigstrangprofil L-Form 75-150
Art-Nr: 6280

liefern und montieren
Menge: 138,000 Stck

**02.04.0080 HZ-Befestigungsklammer STP-L 100-200 für Steigstrangprofil L-Form 100-200**
HZ-Befestigungsklammer STP-L 100-200
für Steigstrangprofil L-Form 100-200
Artikel 6389

lifern und montieren
Menge: 150,000 Stck

**02.04.0090 HZ Nageldübel ND 80-8 80 x 8 mm**
HZ Nageldübel ND 80-8 80 x 8 mm
Nr 208 m Senkkopf u Schraubn (50St=1VPE) je VPE
Art-Nr:204

liefern und montieren
Menge: 500,000 Stck

**02.04.0100 HZ-Sockelleiste SLF Plus Weiß, 2m mit zusätzl. Dichtlippe zum Boden**
HZ-Sockelleiste SLF Plus Weiß, 2m
mit zusätzl. Dichtlippe zum Boden
Art-Nr:52680

liefern und montieren
Menge: 90,000 m

**02.04.0110 HZ-Sockelleiste SLF Weiß, 4m-Längen VE=1280m, bis äußerster D. 22mm**
HZ-Sockelleiste SLF Weiß, 4m-Längen
VE=1280m, bis äußerster D. 22mm
Art-Nr:2080

liefern und montieren
Menge: 90,000 m

**02.04.0120 HZ-Endstück links SLF + BLF Weiß für HZ-Sockelleiste SLF /Plus und BLF**
HZ-Endstück links SLF + BLF Weiß
für HZ-Sockelleiste SLF /Plus und BLF
Art-Nr:184

liefern und montieren
Menge: 12,000 Stck

**02.04.0130 HZ-Endstück rechts SLF + BLF Weiß für HZ-Sockelleiste SLF /Plus und BLF**
HZ-Endstück rechts SLF + BLF Weiß
für HZ-Sockelleiste SLF /Plus und BLF
Art-Nr:185

liefern und montieren
Menge: 12,000 Stck

**02.04.0140 HZ-Schelle 2150 höhenverstellbar, 22 mm Befestigung über Rohr SLF/Plus SLT SLL**
HZ-Schelle 2150 höhenverstellbar, 22 mm
Befestigung über Rohr SLF/Plus SLT SLL
Art-Nr:2150

liefern und montieren
Menge: 300,000 Stck

**02.04.0150 HZ-Abdeckblende für HKU Weiß zum Abdecken der Aussparung des HZ-HKU**
*** Bedarfsposition mit GB
HZ-Abdeckblende für HKU Weiß
zum Abdecken der Aussparung des HZ-HKU
Art-Nr:1380

liefern und montieren
Menge: 48,000 Stck

#### Abschnitt 02.05 Sonstiges

**02.05.0010 Füllen, Entlüften, Druckprobe**
Füllen, Entlüften, Druckprobe
Entleeren, mehrmaliges Füllen, Entlüften, Druckprobe
und Inbetriebnahme der neuen Heizungsanlage, ggf . auch
in
Teilbereichen. Die Druckprobe ist gem . DIN auszuführen
und
eine Druckprobenbescheinigung zu erstellen. Diese
Bescheinigung ist bei der Abnahme
vorzulegen und mit der Schlussrechnung anzureichen .
Die Dokumentation wird
abschließend Bestandteil des Revisionsordner
Menge: 1,000 Stck

#### Abschnitt 02.06 Dämmung und Brandschutz

*Hinweis*
Allgemeine Anforderungen Dämmung von Rohrleitungen

Fabrikat: ROCKWOOL
Produkt: Rockwool 800

Die Dämmung der technischen Anlagen ist unter Beachtung
der
anerkannten Regeln der Technik, insbesondere
- DIN 18421 Dämmarbeiten an technischen Anlagen
- DIN 4140 Dämmarbeiten an Betriebs - und
haustechnischen Anlagen
- DIN 4102 Brandverhalten von Baustoffen und Bauteilen
Die gedämmten Rohrleitungen sind mit
Klebebezeichnungsbänder mit Richtungspfeilen aus
selbstklebender Kunststofffolie, Farbe nach DIN 2404
und
Beschriftung gem . Medium, dauerhaft zu versehen .
Wärmedämmungsarten Rohrleitung
A bgehängte Decken, Versorgungsschächte :
Mineralfaserwärmedämmung alukaschiert
Wärmedämmung aus Polyethylenschaum
Wärmedämmungsarten Armaturen :
Wärmedammkappe mit Polystyrol - Ummantelung
Dämmschalen aus Mineralfasererzeugnissen
zur Dämmung von Rohrleitungen für nichtbrennbare
Flüssigkeiten . Die Dämmdicke ist nach der EnEV in
gültiger
Fassung nach Tabelle 1 auszuführen . Bei der
aluminiumkaschierten Dämmschale sind die Überlappungen
zu
verkleben . Die Rundstöße sind ebensfalls mit
selbstklebenden
A lufolienbändern diffusions - und fugendicht
abzukleben .
Dämmschalen sind mit verzinktem Bindedraht, gemäß DIN
4140 mit 8 Wickelungen pro lfd. M . , zu befestigen .
Formstücke wie z . B Bögen ( Gehrungschnitt oder
Segmentbogen ) und Auschnitte sind entsprechend
zuschneiden .
Zuschnittarbeiten für Formstücke, A usschnitte,
Passstücke,
Stutzen, Endkappen und Kleinmaterial sind mit in den
Einzelpositionen einzukalkulieren .
Baustoffklasse : nichtbrennbar nach DIN 4102-1
Schmelzpunkt : > 1000 °C nach DIN 4102-17
Wärmeleitfähigkeit : 0,035 W /( mK ) EnEV
Rohdichte : > 90 Kg / m 3
A S - Qualität : nach AGI Q 135
Typ : Dämmschale mit Alukaschierung( A 2 )
- DIN 4109 Schallschutz im Hochbau
- VDI 2055 Wärme und Kälteschutz Betriebs - und
Haustechnischer Anlagen
- LAR Leitungsanlagenrichtlinien
- Energieeinsparverordnung
sowie den aktuellen Verarbeitungsvorschriften der
Hersteller
und Fachverbände auszuführen .
A lle Rohrleitungen sind grundsätzlich einzeln, auch
an
Kreuzungsstellen, zu dämmen . Im Bereich von Wand -
und
Deckendurchgängen sind die Rohrleitungen durchgehend zu
dämmen . Die brandschutztechnischen Bestimmungen und
A uflagen sind zu beachten . Es sind nur geprüfte und
zugelassene Abschottungen zu verwenden . Neben den
Durchführungsdämmungen sind auch die Mindestdämmlängen
der weiterführenden Dämmungen einzuhalten und in der
Kalkulation zu berücksichtigen . Die ordnungsgemäße
Ausführung ist vom Unternehmer nach Abschluss der
Arbeiten
durch eine Übereinstimmungserklärung zu bescheinigen .
Die
Brandschutzdurchführungen sind am Einbauort auffindbar
,
zugänglich, dauerhaft und ablesbar zu kennzeichnen .
Bei der Verlegung der aluminiumkaschierten Dämmschalen
sowie Mineralfasermatten mit gitternetzverstärkter
A luminiumfolie sind die Überlappungen zu verkleben .
Die
Rundstöße sind ebensfalls mit selbstklebenden
Aluminiumfolienbändern diffusionsdicht abzukleben .
Dämmschalen sind mit verzinktem Bindedraht gemäß DIN
4140
mit 8 Wickelungen pro lfd. M . , zu befestigen .
A bsperrorgane, Ventile und Regelarmaturen sind mit
formgeschäumten PUR - Halbschalen mit Ummantelung, die
mit
Spannbändern fixiert werden, zu dämmen .
Die gedämmten Rohrleitungen sind
mitKlebebezeichnungsbänder mit Richtungspfeilen aus
selbstklebender Kunststofffolie, Farbe nach DIN 2404
und
Beschriftung gem . Medium, dauerhaft zu versehen .
Wärmedämmungsarten Rohrleitung
A bgehängte Decken, Versorgungsschächte :
Mineralfaserwärmedämmung alukaschiert
In der Vorwandinstallation, Leichtbauwände, unter
Putz und im
Bodenaufbau :
Wärmedämmung aus Polyethylenschaum
Wärmedämmungsarten Armaturen :
Wärmedammkappe mit Polystyrol - Ummantelung
Dämmschalen aus Mineralfasererzeugnissen
zur Dämmung von Rohrleitungen für nichtbrennbare
Flüssigkeiten . Die Dämmdicke ist nach der EnEV in
gültiger
Fassung nach Tabelle 1 auszuführen . Bei der
aluminiumkaschierten Dämmschale sind die Überlappungen
zu
verkleben . Die Rundstöße sind ebensfalls mit
selbstklebenden
A lufolienbändern diffusions - und fugendicht
abzukleben .
Dämmschalen sind mit verzinktem Bindedraht, gemäß DIN
4140 mit 8 Wickelungen pro lfd. M . , zu befestigen .
Formstücke wie z . B Bögen ( Gehrungschnitt oder
Segmentbogen ) und Auschnitte sind entsprechend
zuschneiden .
Zuschnittarbeiten für Formstücke, A usschnitte,
Passstücke,
Stutzen, Endkappen und Kleinmaterial sind mit in den
Einzelpositionen einzukalkulieren .
Baustoffklasse : nichtbrennbar nach DIN 4102-1
Schmelzpunkt : > 1000 °C nach DIN 4102-17
Wärmeleitfähigkeit : 0,035 W /( mK ) EnEV
Rohdichte : > 90 Kg / m 3
A S - Qualität : nach AGI Q 135
Typ : Dämmschale mit Alukaschierung( A 2 )

Sichtbare Leitungen im Keller ausführen  mit
Oberflächenschutz Hart-PVCaus bzw. Hart-PVC
(Kalle-Isogenopak) mit Manschetten an den Isolierenden.
Bögen, Abzweige und sonstige Formstücke sind mit
Formteilen sauber als Sichtmontage auszuführen.

Höhe der Rohre über Standfläche bis 3,0 m.

Komplett liefern und betriebsfertig montieren .
Material und Lohn

**02.06.0010 Rockwool 800 Dämmschale DN 12 - 15 x 20 mm**
Rockwool 800
Dämmschale DN 12 - 15 x 20 mm
wie vor beschrieben, jedoch
Nennweite : DN 12
Da - Rohrleitung : 15 mm
Dämmdicke : 20 mm

liefern und montieren
Menge: 100,000 m

**02.06.0020 Rockwool 800 Dämmschale DN 15 - 18 x 20 mm**
*** Bedarfsposition ohne GB
Rockwool 800
Dämmschale DN 15 - 18 x 20 mm
wie vor beschrieben, jedoch
Nennweite : DN 15
Da - Rohrleitung : 18 mm
Dämmdicke : 20 mm

liefern und montieren
Menge: 1,000 m

**02.06.0030 Rockwool 800 Dämmschale DN 20 - 22 x 20 mm**
Rockwool 800
Dämmschale DN 20 - 22 x 20 mm
wie vor beschrieben, j edoch
Nennweite : DN 20
Da - Rohrleitung : 22 mm
Dämmdicke : 20 mm

liefern und montieren
Menge: 150,000 m

**02.06.0040 Rockwool 800 Dämmschale DN 20 - 22 x 30 mm**
*** Bedarfsposition ohne GB
Rockwool 800 Dämmschale DN 20 - 22 x 30 mm
Rockwool 800
Dämmschale DN 20 - 22 x 3 0 mm
wie vor beschrieben, j edoch
Nennweite : DN 20
Da - Rohrleitung : 22 mm
Dämmdicke : 30 mm

liefern und montieren
Menge: 1,000 m

**02.06.0050 Mehrpreis für Hauptposition mit Oberflächenschutz Hart-PVC**
Oberflächenschutz aus bzw. Hart-PVC (Kalle-Isogenopak
mit Manschetten an den Isolierenden. Bögen, Abzweige
und sonstige Formstücke sind mit Formteilen sauber als
Sichtmontage auszuführen
Menge: 15,000 m

**02.06.0060 Rockwool 800 Dämmschale DN 25 - 28 x 20 mm**
Rockwool 800
Dämmschale DN 25 - 28 x 3 0 mm
wie vor beschrieben, jedoch
Nennweite : DN 25
Da - Rohrleitung : 28 mm
Dämmdicke : 30 mm

liefern und montieren
Menge: 10,000 m

**02.06.0070 Rockwool 800 Dämmschale DN 25 - 28 x 30 mm**
Rockwool 800 Dämmschale DN 25 - 28 x 30 mm
Dämmschale DN 25 - 28 x 3 0 mm
wie vor beschrieben, jedoch
Nennweite : DN 25
Da - Rohrleitung : 28 mm
Dämmdicke : 30 mm

liefern und montieren
Menge: 20,000 m

**02.06.0080 Mehrpreis für Hauptposition mit Oberflächenschutz Hart-PVC**
Oberflächenschutz aus bzw. Hart-PVC (Kalle-Isogenopak
mit Manschetten an den Isolierenden. Bögen, Abzweige
und sonstige Formstücke sind mit Formteilen sauber als
Sichtmontage auszuführen
Menge: 20,000 m

**02.06.0090 Rockwool 800 Dämmschale DN 32 - 35 x 40 mm**
Rockwool 800
Dämmschale DN 32 - 35 x 40 mm
wie vor beschrieben, jedoch
Nennweite : DN 32
Da - Rohrleitung : 35 mm
Dämmdicke : 40 mm

liefern und montieren
Menge: 120,000 m

**02.06.0100 Mehrpreis für Hauptposition mit Oberflächenschutz Hart-PVC**
Oberflächenschutz aus bzw. Hart-PVC (Kalle-Isogenopak
mit Manschetten an den Isolierenden. Bögen, Abzweige
und sonstige Formstücke sind mit Formteilen sauber als
Sichtmontage auszuführen
Menge: 120,000 m

**02.06.0110 Vermörteln von Brandschutzdurchführungen**
Vermörteln von Brandschutzdurchführungen

Rohrleitungstrassen durch deren Verlauf
unterschiedliche
Nutzungsbereiche miteinander verbunden werden, müssen
an
den Durchdringungsstellen ( Wand - und
Deckendurchbrüche )
brandschutztechnische Schottungen erhalten, durch die
eine
Brandfortleitung und Rauchübertragung in andere
Nutzungsbereiche sicher verhindert wird.
Diese Brandschottungen sind nach DIN 4102 in der
Feuerwiderstandsklasse R 90 auszuführen.
Vermörtelung von umlaufenden Ringspalt an
brandschutztechnischen Schottungen im
Wand - und Deckenbereich .
Material : Mauermörtel MG III ( DIN 1053 - 1)
Die ordnungsgemäße Ausführung ist vom AN
nach Abschluss der Arbeiten durch eine
Übereinstimmungserklärung zu bescheinigen .
Für das Aufmaß sind die geschlossenenen
Durchbrüche in einem Grundrissplan nummeriert mit
Durchmesser und Wand- bzw . Deckenstärke anzugeben .
In den Kosten sind systembedingte Komponeten, Hilfs -,
K lein -,
Befestigungs - und Kennzeichnungsschilder sowie
Schalungsmaterialen für eine einwandfreie Herstellung
der
Schottungen mit einzukalkulieren .

Komplett liefern und fachgerecht einbauen .
Material und Lohn
Menge: 80,000 Stck

**02.06.0120 Brandschutzdurchführung Steigeltg ./ HK -Anschlüsse**
Brandschutzdurchführung Steigeltg ./ HK -Anschlüsse
als Durchführung der Rohrleitungen bei
Steigeleitungen und Heizkörperanschlussleitungen durch
die
Geschossdecken, für Rohrleitungen mit einem
Durchmesser bis DN 25 zum Verschluss aller
Kernbohrungen . Rohrabschottung als Rohrummantelung,
Rohrabschottung für nicht brennbare Rohrleitungen
Dämmung wird durch die Wand / Decke geführt .
Zur Durchführung von Dämmung aus Synthese
- Kautschuk,
Polyurethan, Mineralfaser und Schaumglas .
bestehend aus :
- Rohrummantelung ( Montage gemäß
Prüfzeugnis P - 3155 /
0966 - MPA BS )
- Kit ( als Deckenverschluss für den Restspalt )

liefern und montieren .
Material und Lohn
Menge: 10,000 Stck

**02.06.0130 Armacell Tubolit FS Schlauch 12-15mm LDPE**
Armacell Tubolit FS Schlauch endlos, max.
Rohraußendurchmesser 12-15 mm,
Dämmschichtdicke 4 mm, Länge 10 m

Allgemeine Produktbeschreibung Armacell Tubolit FS
endlos
Das umfangreiche Tubolit Dämmstoffsortiment bietet die
passenden Produkte für Wärme- und Schalldämmung sowie
den mechanischen Schutz von Heizungs-, Warmwasser-,
sanitären Kaltwasserleitungen und Abwasserrohren in
privaten und öffentlichen Gebäuden. Die Tubolit
Produkte helfen nachweislich die Energieverluste zu
minimieren, schützen die Rohrleitungen vor aggressiven
Baustoffen, minimieren die Fließgeräusche und
verhindert Tauwasserbildung.

Produktmerkmale
Endlosschlauch mit innenliegender Vliesschicht und
weißer LDPE-Folie (Low Density Polyethylen)
Mit einer Dampfsperre ausgestattet
Die Dicke des Vliesbandes beträgt 3 mm +/- 0,5 mm
Endlosschlauchlänge = 10 m +/- 0,15 m

Armacell-Art.Nr.: TL-12/15-FS
EAN: 7612207142013

liefern und montieren
Menge: 60,000 m

#### Abschnitt 02.07 Kernbohrungen

*Hinweis*
Grundleistung pro Kernbohrung
Die Leistung beinhaltet sämtliche erforderlichen
Arbeiten und
Lieferungen, insbesondere :
- die Kordinierung wie das Einmessen, Positionieren,
Nivellieren, A nzeichnen von Bohrungen .
- Pilotbohrung bis 20 mm .
- das Heranführen der notwendigen Medien,
- Schutzmaßnahmen zum auffangen von Wasser
und Bohrmaterial .
- Sicherungsmaßnahmen gegen Beschädigungen .
- A btransport des herausgebohrten Materials .
- Hilfs - , Klein - und Befestigungsmaterial .
- Werkzeuge und Maschinen auf unterschiedlichen
Arbeitsebenen transportieren und einrichten .
- Reinigung der Baustelle ( besenrein )
- A n - und Abfahrt .
sowie die Kosten für Werkzeuge und Maschinen und
den dazugehörigen Verschleißmaterialien sind mit
einzukalkulieren .
komplett fachgerecht herstellen .

**02.07.0010 Eventuell Kernbohrung durch Wände / Mauerwerk 12 cm stark DN20**
*** Bedarfsposition ohne GB
Kernbohrung durch Wände / Mauerwerk 12 cm
stark
Kernbohrung durch 1/2 Stein - Wände /
Trennwände bis zu einer
Stärke von 12 cm ( auch durch 1/2 Stein aus
Ziegelmauerwerk)
einschl . beidseitigem Putz, für
Trinkwasserleitungen in den
Etagen und Verteilleitungen im Keller,
passend in der Größe für
die Durchführung von DN 15 - DN 20, einschl .
der erforderlichen
Schallschutzmaßnahmen,
kompl . fachgerecht herstellen einschl . aller
Nebenleistungen wie
im Vortext beschrieben
Menge: 1,000 Stck

**02.07.0020 Kernbohrung durch Wände/ Mauerwerk 18-20 cm stark DN20**
Kernbohrung durch Wände/ Mauerwerk 18-20 cm stark
bis DN 20
wie vor beschrieben, jedoch durch Wände mit
einer Stärke von
bis zu 18-20 cm für Rohrleitungen bis DN 20 (
incl .
Brandschutzschale )
Menge: 4,000 Stck

**02.07.0030 Kernbohrung durch Wände/ Mauerwerk 24-30 cm stark DN20**
Kernbohrung durch Wände/ Mauerwerk
24-30 cm stark, bis DN 20
wie vor beschrieben, j edoch durch Wände mit
einer Stärke von
bis zu 24-30 cm für Rohrleitungen bis DN 20 (
incl .
Brandschutzschale )
Menge: 4,000 Stck

**02.07.0040 Eventuell Kernbohrung durch Wände / Mauerwerk 30-45 cm stark DN20**
*** Bedarfsposition ohne GB
Eventuell Kernbohrung durch Wände / Mauerwerk 30-45 cm
stark, bis DN 20
wie vor beschrieben, jedoch durch Wände mit
einer Stärke von bis zu 30-45 cm für Rohrleitungen bis
DN 20 (incl .Brandschutzschale )
Menge: 1,000 Stck

**02.07.0050 Kernbohrung durch Wände/ Mauerwerk 18-20 cm stark, bis DN 25**
Kernbohrung durch Wände/ Mauerwerk
18-20 cm stark, bis DN 25
wie vor beschrieben, jedoch durch Wände mit
einer Stärke von
bis zu 18-20 cm für Rohrleitungen bis DN 25 (
incl .
Brandschutzschale )
Menge: 4,000 Stck

**02.07.0060 Kernbohrung durch Wände/ Mauerwerk 24-30 cm stark, bis DN 25**
Kernbohrung durch Wände/ Mauerwerk
24-30 cm stark, bis DN 25
wie vor beschrieben, jedoch durch Wände mit
einer Stärke von bis zu 24-30 cm für Rohrleitungen bis
DN 25
(incl . Brandschutzschale )
Menge: 2,000 Stck

**02.07.0070 Kernbohrung durch Wände/ Mauerwerk 24-30 cm stark, bis DN 40**
Kernbohrung durch Wände/ Mauerwerk
24-30 cm stark, bis DN 40
wie vor beschrieben, jedoch durch Wände mit
einer Stärke von bis zu 24-30 cm für Rohrleitungen bis
DN 32 -
DN 40 ( incl .Brandschutzschale )
Menge: 4,000 Stck

**02.07.0080 Kernbohrung durch Wände/ Mauerwerk 30-45 cm stark, bis DN 40**
Kernbohrung durch Wände/ Mauerwerk
30-45 cm stark, bis DN 40 wie vor beschrieben, j
edoch durch Wände mit einer Stärke von bis zu 30-45 cm
für Rohrleitungen bis DN 32 - DN 40 ( incl
.Brandschutzschale )
Menge: 6,000 Stck

**02.07.0090 Kernbohrung durch Wände/ Mauerwerk 45-60 cm stark, bis DN 40**
*** Bedarfsposition ohne GB
Kernbohrung durch Wände/ Mauerwerk
45-60 cm stark, bis DN 40
wie vor beschrieben, jedoch durch Wände mit
einer Stärke von bis zu 45-60 cm für Rohrleitungen bis
DN 32 -
DN 40 ( incl .Brandschutzschale )
Menge: 1,000 Stck

**02.07.0100 Kernbohrung durch Wände/ Mauerwerk 28-38 cm stark, bis DN 50**
Kernbohrung durch Wände/ Mauerwerk
28-38 cm stark, bis DN 50
wie vor beschrieben, jedoch durch Wände mit einer
Stärke von
bis zu 28-38 cm für Rohrleitungen bis DN 50 - DN 100 (
incl .
Brandschutzschale )
Menge: 10,000 Stck

**02.07.0110 Kernbohrungen durch Betondecken 60 mm / 35 cm stark**
Kernbohrungen durch Betondecken
60 mm / 35cm strak
wie vor beschrieben, jedoch durch Betondecke
für Heizungsleitungen DN 15-20 mit Brandschutzschale
Bohrungsdurchmesser : 60 mm
Bohrtiefe : bis 40 cm
Menge: 64,000 Stck

**02.07.0120 Kernbohrungen durch Betondecken 80 mm / 35 cm stark**
Kernbohrungen durch Betondecken
80 mm / 35 cm stark
wie vor beschrieben, jedoch durch Betondecke
für Heizungsleitungen DN 25-32 mit Brandschutzschale
Bohrungsdurchmesser : 80 mm
Bohrtiefe : bis 40 cm
Menge: 32,000 Stck

**02.07.0130 Zuschlagsposition Bewehrungsstahl > 2 c m²**
*** Bedarfsposition ohne GB
Zuschlagsposition Bewehrungsstahl > 2 c m²
Zuschlagsposition Kernbohrungen
Durchschneiden von Bewehrungsstahl über 2
cm ² Schnittfläche als Zuschlagsposition der zuvor
beschriebenen Kernbohrungen .
Menge: 1,000 qcm

**02.07.0135 Zuschlag für abgehängte Decken bei Kernbohrungen**
*** Bedarfsposition ohne GB
Zuschlag für abgehängte Decken bei Kernbohrungen

Der Zuschlag ist für das Öffnen der Decke zur
Vermeidung von Beschädigungen z.B. an Elektroleitungen
während der Kernbohrung.
Menge: 1,000 St

**02.07.0140 Abdeckfolie**
Abdeckfolie für Abdeckung von Einrichtungen bei
Montagearbeiten ,auslegen und wieder entfernen, aus
Polyethylen 0,2 mm dick
Abrechnung nach Aufmaß
Menge: 40,000 qm

#### Abschnitt 02.08 Mobile Toilette, Dixi-ToiToi o.a.

**02.08.0010 Mobile Toilette, Dixi-ToiToi o.a.**
Mobile Toilette, Toilettenkabine abschließbar

Basisausstattung
Toilette inkl. Abwassertank, Urinal, Toilettenpapier
wöchentlich neu, Kleiderhaken, Frei-/Besetzt- Anzeige,
rutschfester Bodenbelag, zuzüglich abschließbar
Leistungen
An- und Abtransport, Reinigung 1x wöchentlich,
zertifizierte Entsorgung der Abwässer & Endreinigung.

Mietzeit: Pauschal für die Dauer der Baustelle
Menge: 1,000 psch

#### Abschnitt 02.09 Heizungswasser nach VDI 2035 nach Blatt 1 und 2

**02.09.0010 Heizungswasser nach VDI 2035 nach Blatt 1 und 2**
Heizungswasser nach VDI 2035 nach Blatt 1 und 2

Die Heizungsanlage ist mit Abschluss der Arbeiten mit
Heizungswasser nach VDI 2035 Blatt 1 und 2 zu füllen
und im Heizungsanlagenbuch zu dokumentiert. Eine
Kontrollmessung ist nach sechs Wochen durch den AN
selbständig durchzuführen und zu dokumentiert. Sollten
die Heizungswasserwerte nicht der VDI 2035 entsprechen,
muss das Heizungswasser nochmals aufbereitet werden.
Menge: 1,000 psch

#### Abschnitt 02.10 Stundenlohnarbeiten

*Hinweis*
Stundenlohnarbeiten werden nur anerkannt, wenn sie auf
ausdrückliche Anordnungen des Auftraggebers ausgeführt
werden. Die in den Positionen angegebenen Lohn- b zw.
Entgeltgruppen dienen nur zur Festlegung der erwarteten
Qualifikation der Personen, die die
Stundenlohnarbeiten
a usführen. Der Nachweis über die angefallenen
Stundenlohnarbeiten ist zu führen und durch
Taglohnzettel, die
dem Auftraggeber spätestens am nächsten Arbeitstag zur
Bestätigung vorzulegen sind, zu erbringen . Der
Einheitspreis gilt
unabhängig von der Anzahl der abzurechnenden Stunden .

**02.10.0010 Stunde für einen Obermonteur/Monteur**
Stunde für einen Obermonteur/Monteur
für die Durchführung von unvorhersehbaren
Arbeiten . Die Beauftragung erfolgt nach Anweisung
durch
die Bauleitung . Einschl . aller Zuschläge für Lohn -
und
Nebenkosten, Auslösungen, Fahrtkosten, etc . zum
Nachweis
Menge: 20,000 Std

**02.10.0020 Stunde für einen Helfer/Azubi**
Stunde für einen Helfer/Azubi
für die Durchführung von unvorhersehbaren
Arbeiten . Die Beauftragung erfolgt nach Anweisung
durch
die Bauleitung. Einschl . aller Zuschläge für Lohn -
und
Nebenkosten, Auslösungen, Fahrtkosten, etc . zum
Nachweis.
Menge: 20,000 Std

USt %: 19,00
